# Jardinera de acero

- Propiedad del archivo: CYPE INGENIEROS, S.A.
- Formato: FIEBDC-3/2002
- Ámbito geográfico: Argentina
- Divisa: ARS
- Costes indirectos: 3.00 %
- Gastos generales: 13.00 %
- Beneficio industrial: 6.00 %
- IVA: 21.00 %

## T Equipamiento urbano

### TM Equipamiento urbano

#### TMJ Jardineras

**TMJ060** Ud Jardinera de acero.
Jardinera prismática de acero, de 140x70x60 cm y 550 litros de capacidad, con imprimación epoxi y pintura de poliéster.
Incluye: Colocación de la jardinera. Eliminación y limpieza del material sobrante.
Criterio de cómputo de proyecto: Número de unidades previstas, según documentación gráfica de Proyecto.
Criterio de cómputo de obra: Se medirá el número de unidades realmente ejecutadas según especificaciones de Proyecto.

| Código | Ud | Descripción | Rendimiento | Precio | Importe |
|---|---|---|---|---|---|
| mt52mug250cf | Ud | Jardinera prismática de acero, de 140x70x60 cm y 550 litros de capacidad, con imprimación epoxi y pintura de poliéster. (material) | 1.000 | 19902.73 | 19902.73 |
| mq04cag010a | h | Camión con grúa de hasta 6 t. (maquinaria) | 0.407 | 38760.93 | 15775.70 |
| mo041 | h | Oficial albañil especializado en trabajos de mampostería de obra civil. (mano de obra) | 0.439 | 32526.94 | 14279.33 |
| mo087 | h | Medio oficial albañil especializado en trabajos de mampostería de obra civil. (mano de obra) | 0.712 | 24314.72 | 17312.08 |
| % | % | Herramientas | 2 % | 67269.84 | 1345.40 |
|  |  | Costes directos |  |  | 68615.24 |
