# Parasol de lona

- Propiedad del archivo: CYPE INGENIEROS, S.A.
- Formato: FIEBDC-3/2002
- Ámbito geográfico: Argentina
- Divisa: ARS
- Costes indirectos: 3.00 %
- Gastos generales: 13.00 %
- Beneficio industrial: 6.00 %
- IVA: 21.00 %

## T Equipamiento urbano

### TM Equipamiento urbano

#### TMP Parasoles

**TMP010** Ud Parasol de lona.
Parasol con techo de lona de tejido acrílico de 200 g/m², de 220 cm de diámetro y mástil de madera de pino silvestre, tratada en autoclave, con clase de uso 4, de 300 cm de longitud y 5 cm de diámetro con base móvil desmontable, zincada y lacada, de 80x80 cm, inmovilizada con cuatro piedras de 8 kg cada una.
Incluye: Montaje.
Criterio de cómputo de proyecto: Número de unidades previstas, según documentación gráfica de Proyecto.
Criterio de cómputo de obra: Se medirá el número de unidades realmente ejecutadas según especificaciones de Proyecto.

| Código | Ud | Descripción | Rendimiento | Precio | Importe |
|---|---|---|---|---|---|
| mt52par010b | Ud | Parasol con techo de lona de tejido acrílico de 200 g/m², de 220 cm de diámetro y mástil de madera de pino silvestre, tratada en autoclave, con clase de uso 4, de 300 cm de longitud y 5 cm de diámetro. (material) | 1.000 | 1712.18 | 1712.18 |
| mt52par020 | Ud | Base móvil desmontable, zincada y lacada, de 80x80 cm, inmovilizada con cuatro piedras de 8 kg cada una. (material) | 1.000 | 941.70 | 941.70 |
| mo087 | h | Medio oficial albañil especializado en trabajos de mampostería de obra civil. (mano de obra) | 0.119 | 8905.02 | 1059.70 |
| % | % | Herramientas | 2 % | 3713.58 | 74.27 |
|  |  | Costes directos |  |  | 3787.85 |
