# Vallado de recinto para perros

- Propiedad del archivo: CYPE INGENIEROS, S.A.
- Formato: FIEBDC-3/2002
- Ámbito geográfico: Argentina
- Divisa: ARS
- Costes indirectos: 3.00 %
- Gastos generales: 13.00 %
- Beneficio industrial: 6.00 %
- IVA: 21.00 %

## T Equipamiento urbano

### TM Equipamiento urbano

#### TMS Mobiliario canino

**TMS030** m Vallado de recinto para perros.
Vallado de recinto para perros, de 1,00 m de altura, formado por postes verticales de perfil hueco de acero galvanizado en caliente, de sección rectangular, de 60x40x2 mm, y panel de malla soldada con pliegues de refuerzo, fijada a una base de hormigón H-20, clase de exposición ambiental A1, tamaño máximo del agregado 19,0 mm, consistencia plástica.
Criterio de valoración económica: El precio incluye la excavación.
Incluye: Replanteo. Excavación con medios manuales. Colado de la base de apoyo. Fijación del elemento.
Criterio de cómputo de proyecto: Longitud medida según documentación gráfica de Proyecto, deduciendo la longitud de los huecos de puertas y cancelas.
Criterio de cómputo de obra: Se medirá la longitud realmente ejecutada según especificaciones de Proyecto, deduciendo la longitud de los huecos de puertas y cancelas.

| Código | Ud | Descripción | Rendimiento | Precio | Importe |
|---|---|---|---|---|---|
| mt10hmf080Ff | m³ | Hormigón masivo H-20, clase de exposición ambiental A1, tamaño máximo del agregado 19 mm, consistencia plástica, elaborado, según CIRSOC 201 2005. (material) | 0.150 | 2395.89 | 359.38 |
| mt52moc030h | m | Vallado de recinto para perros, de 1,00 m de altura, formado por postes verticales de perfil hueco de acero galvanizado en caliente, de sección rectangular, de 60x40x2 mm, y panel de malla soldada con pliegues de refuerzo, incluso elementos de fijación. (material) | 1.000 | 833.84 | 833.84 |
| op00tal010 |  | Taladro. | 1.000 | 0.00 | 0.00 |
| op00ato010 |  | Atornillador. | 1.000 | 0.00 | 0.00 |
| mo041 | h | Oficial albañil especializado en trabajos de mampostería de obra civil. (mano de obra) | 1.543 | 11912.66 | 18381.23 |
| mo087 | h | Medio oficial albañil especializado en trabajos de mampostería de obra civil. (mano de obra) | 1.543 | 8905.02 | 13740.45 |
| % | % | Herramientas | 2 % | 33314.90 | 666.30 |
|  |  | Costes directos |  |  | 33981.20 |
