# Cartel de señalización vertical de tráfico

- Propiedad del archivo: CYPE INGENIEROS, S.A.
- Formato: FIEBDC-3/2002
- Ámbito geográfico: Argentina
- Divisa: ARS
- Costes indirectos: 3.00 %
- Gastos generales: 13.00 %
- Beneficio industrial: 6.00 %
- IVA: 21.00 %

## T Equipamiento urbano

### TS Señalización y soportes publicitarios

#### TSV Señalización vertical

**TSV040** m² Cartel de señalización vertical de tráfico.
Suministro y colocación sobre el soporte de cartel de señalización vertical de tráfico de lamas de aluminio, con retrorreflectancia nivel 1 (E.G.). Incluso accesorios, tornillería y elementos de anclaje.
Incluye: Montaje.
Criterio de cómputo de proyecto: Superficie medida según documentación gráfica de Proyecto.
Criterio de cómputo de obra: Se medirá la superficie realmente ejecutada según especificaciones de Proyecto.

| Código | Ud | Descripción | Rendimiento | Precio | Importe |
|---|---|---|---|---|---|
| mt53spc210a | m² | Cartel de señalización vertical de tráfico de lamas de aluminio, con retrorreflectancia nivel 1 (E.G.), incluso accesorios, tornillería y elementos de anclaje. (material) | 1.000 | 1116.33 | 1116.33 |
| mq07cce010a | h | Camión con cesta elevadora de brazo articulado de 16 m de altura máxima de trabajo y 260 kg de carga máxima. (maquinaria) | 0.220 | 5432.97 | 1195.25 |
| mo041 | h | Oficial albañil especializado en trabajos de mampostería de obra civil. (mano de obra) | 0.237 | 11912.66 | 2823.30 |
| mo087 | h | Medio oficial albañil especializado en trabajos de mampostería de obra civil. (mano de obra) | 0.237 | 8905.02 | 2110.49 |
| % | % | Herramientas | 2 % | 7245.37 | 144.91 |
|  |  | Costes directos |  |  | 7390.28 |
