# Señal vertical de tráfico

- Propiedad del archivo: CYPE INGENIEROS, S.A.
- Formato: FIEBDC-3/2002
- Ámbito geográfico: Argentina
- Divisa: ARS
- Costes indirectos: 3.00 %
- Gastos generales: 13.00 %
- Beneficio industrial: 6.00 %
- IVA: 21.00 %

## T Equipamiento urbano

### TS Señalización y soportes publicitarios

#### TSV Señalización vertical

**TSV050** Ud Señal vertical de tráfico.
Suministro y colocación sobre el soporte de señal vertical de tráfico de acero galvanizado, circular, de 60 cm de diámetro, con retrorreflectancia nivel 1 (E.G.). Incluso accesorios, tornillería y elementos de anclaje.
Incluye: Montaje.
Criterio de cómputo de proyecto: Número de unidades previstas, según documentación gráfica de Proyecto.
Criterio de cómputo de obra: Se medirá el número de unidades realmente suministradas según especificaciones de Proyecto.

| Código | Ud | Descripción | Rendimiento | Precio | Importe |
|---|---|---|---|---|---|
| mt53spc010a | Ud | Señal vertical de tráfico de acero galvanizado, circular, de 60 cm de diámetro, con retrorreflectancia nivel 1 (E.G.), incluso accesorios, tornillería y elementos de anclaje. (material) | 1.000 | 641.48 | 641.48 |
| mq07cce010a | h | Camión con cesta elevadora de brazo articulado de 16 m de altura máxima de trabajo y 260 kg de carga máxima. (maquinaria) | 0.187 | 5432.97 | 1015.97 |
| mo041 | h | Oficial albañil especializado en trabajos de mampostería de obra civil. (mano de obra) | 0.178 | 11912.66 | 2120.45 |
| mo087 | h | Medio oficial albañil especializado en trabajos de mampostería de obra civil. (mano de obra) | 0.178 | 8905.02 | 1585.09 |
| % | % | Herramientas | 2 % | 5362.99 | 107.26 |
|  |  | Costes directos |  |  | 5470.25 |
