# Ensayo de probetas prismáticas

- Propiedad del archivo: CYPE INGENIEROS, S.A.
- Formato: FIEBDC-3/2002
- Ámbito geográfico: Argentina
- Divisa: ARS
- Costes indirectos: 3.00 %
- Gastos generales: 13.00 %
- Beneficio industrial: 6.00 %
- IVA: 21.00 %

## X Control de calidad y ensayos

### XA Morteros, yesos, cales y cementos

#### XAM Morteros

**XAM030** Ud Ensayo de probetas prismáticas.
Ensayos a realizar en laboratorio acreditado en el área técnica correspondiente, sobre una serie de probetas prismáticas de mortero de cemento, tomadas en obra, para la determinación de las siguientes características: resistencia a flexión y compresión.
Incluye: Desplazamiento a obra. Toma de muestras. Fabricación y curado de probetas y realización de ensayos. Redacción de informe de los resultados de los ensayos realizados.
Criterio de cómputo de proyecto: Ensayo a realizar, según documentación del Plan de control de calidad.

| Código | Ud | Descripción | Rendimiento | Precio | Importe |
|---|---|---|---|---|---|
| mt49des010 | Ud | Repercusión de desplazamiento a obra para la toma de muestras. (material) | 1.000 | 12.37 | 12.37 |
| mt49moc020 | Ud | Toma en obra de muestras de mortero de cemento, cuyo peso no exceda de 50 kg. (material) | 1.000 | 535.37 | 535.37 |
| mt49moc030 | Ud | Ensayo mecánico para determinar las resistencias a flexión y compresión a 3, 7 y 28 días de edad sobre nueve probetas de 4x4x16 cm, fabricadas y curadas en laboratorio. (material) | 1.000 | 2651.75 | 2651.75 |
| mt49moc120 | Ud | Informe de resultados de los ensayos realizados sobre una muestra de mortero de cemento. (material) | 1.000 | 1606.09 | 1606.09 |
| % | % | Herramientas | 2 % | 4805.58 | 96.11 |
|  |  | Costes directos |  |  | 4901.69 |
