# Pasarela para protección de paso de peatones sobre zanjas

- Propiedad del archivo: CYPE INGENIEROS, S.A.
- Formato: FIEBDC-3/2002
- Ámbito geográfico: Argentina
- Divisa: ARS
- Costes indirectos: 3.00 %
- Gastos generales: 13.00 %
- Beneficio industrial: 6.00 %
- IVA: 21.00 %

## Y Seguridad y salud

### YC Sistemas de protección colectiva

#### YCB Delimitación y protección de bordes de excavación

**YCB040** Ud Pasarela para protección de paso de peatones sobre zanjas.
Protección de paso peatonal sobre zanjas abiertas mediante pasarela de acero, de 1,50 m de longitud para ancho máxima de zanja de 0,9 m, ancho útil de 0,87 m, con plataforma de superficie antideslizante sin desniveles, con 400 kg de capacidad de carga, zócalos laterales de 0,15 m, barandas laterales de 1 m de altura, con travesaño lateral, amortizable en 20 usos. Incluso elementos de fijación al suelo para garantizar la inmovilidad del conjunto.
Criterio de cómputo de proyecto: Número de unidades previstas, según Estudio o Estudio Básico de Seguridad y Salud.
Criterio de cómputo de obra: Se medirá el número de unidades realmente colocadas según especificaciones de Estudio o Estudio Básico de Seguridad y Salud.

| Código | Ud | Descripción | Rendimiento | Precio | Importe |
|---|---|---|---|---|---|
| mt50spm020lbs | Ud | Pasarela peatonal de acero, de 1,5 m de longitud para ancho máxima de zanja de 0,9 m, ancho útil de 0,87 m, con plataforma de superficie antideslizante sin desniveles, con 400 kg de capacidad de carga, zócalos laterales de 0,15 m, barandas laterales de 1 m de altura, con travesaño lateral. (material) | 0.050 | 4758.27 | 237.91 |
| mo120 | h | Peón Seguridad y Salud. (mano de obra) | 0.119 | 8579.62 | 1020.97 |
| % | % | Herramientas | 2 % | 1258.88 | 25.18 |
|  |  | Costes directos |  |  | 1284.06 |
