# Sistema V de red de seguridad colocada verticalmente con soportes tipo horca

- Propiedad del archivo: CYPE INGENIEROS, S.A.
- Formato: FIEBDC-3/2002
- Ámbito geográfico: Argentina
- Divisa: ARS
- Costes indirectos: 3.00 %
- Gastos generales: 13.00 %
- Beneficio industrial: 6.00 %
- IVA: 21.00 %

## Y Seguridad y salud

### YC Sistemas de protección colectiva

#### YCF Protección perimetral de bordes de losa

**YCF050** m Sistema V de red de seguridad colocada verticalmente con soportes tipo horca.
Sistema V de red de seguridad colocada verticalmente, primera puesta, formado por: red de seguridad V A2 M100 D M, de poliamida de alta tenacidad, anudada, de color blanco, de dimensiones 10x7 m, amortizable en 10 puestas, con anclajes de red embebidos cada 50 cm en el borde de la losa y soportes tipo horca fijos de 8x2 m con caño de 60x60x3 mm, fabricado en acero de primera calidad pintado al horno en epoxi-poliéster, separados entre sí una distancia máxima de 4,5 m, amortizables en 15 usos, anclados a la losa mediante horquillas de acero nervurado ADN 420 S de 16 mm de diámetro. Incluso cuerda de unión de polipropileno, para unir las redes y cuerda de atado de polipropileno, para atar la cuerda perimetral de las redes a un soporte adecuado.
Criterio de cómputo de proyecto: Longitud medida según Estudio o Estudio Básico de Seguridad y Salud.
Criterio de cómputo de obra: Se medirá la longitud realmente montada según especificaciones de Estudio o Estudio Básico de Seguridad y Salud.

| Código | Ud | Descripción | Rendimiento | Precio | Importe |
|---|---|---|---|---|---|
| mt50spr150a | Ud | Red de seguridad V A2 M100 D M, de poliamida de alta tenacidad, anudada, de color blanco, de dimensiones 10x7 m. Cuerda de red de calibre 4,5 mm, con tratamiento a los rayos UV. Energía de la red superior a 3,8 kJ. Configuración de la red al rombo. Bordeada en todo su perímetro con cuerda de polysteel de calibre 12 mm. (material) | 0.011 | 2466.31 | 27.13 |
| mt50spr160e | Ud | Soporte tipo horca fijo de 8x2 m con caño de 60x60x3 mm, fabricado en acero de primera calidad pintado al horno en epoxi-poliéster, con tratamiento previo contra la oxidación, para red vertical. (material) | 0.024 | 2202.06 | 52.85 |
| mt07aco090d | kg | Acero en barras nervuradas, ADN 420 S, de varios diámetros, según IRAM-IAS U 500-207. (material) | 0.076 | 34.65 | 2.63 |
| mt50spr140d | Ud | Anclaje expansivo de 8x60 mm, de acero galvanizado en caliente. (material) | 2.140 | 10.57 | 22.62 |
| mt50spr180a | m | Cuerda de atado G de polipropileno de alta tenacidad, con tratamiento a los rayos UV, D=12 mm y carga de rotura superior a 20 kN. (material) | 0.220 | 4.58 | 1.01 |
| mt50spr170b | m | Cuerda de unión O de polipropileno de alta tenacidad, con tratamiento a los rayos UV, D=8 mm y carga de rotura superior a 7,5 kN. (material) | 0.110 | 2.65 | 0.29 |
| mo119 | h | Oficial 1ª Seguridad y Salud. (mano de obra) | 0.440 | 11912.66 | 5241.57 |
| mo120 | h | Peón Seguridad y Salud. (mano de obra) | 0.440 | 8579.62 | 3775.03 |
| % | % | Herramientas | 2 % | 9123.13 | 182.46 |
|  |  | Costes directos |  |  | 9305.59 |
