# Escalera fija provisional

- Propiedad del archivo: CYPE INGENIEROS, S.A.
- Formato: FIEBDC-3/2002
- Ámbito geográfico: Argentina
- Divisa: ARS
- Costes indirectos: 3.00 %
- Gastos generales: 13.00 %
- Beneficio industrial: 6.00 %
- IVA: 21.00 %

## Y Seguridad y salud

### YC Sistemas de protección colectiva

#### YCM Escaleras, marquesinas, pasarelas y plataformas

**YCM010** m Escalera fija provisional.
Protección de paso peatonal entre dos puntos situados a distinto nivel, salvando una altura máxima de 3,70 m entre descansos y con un ángulo de inclinación máximo de 60°, mediante escalera fija provisional de madera de pino, de 1,00 m de ancho útil, con peldaños y descansos formados por tablones de 20x7,2 cm, cosidos por clavazón, barandas laterales de 1,00 m de altura formadas por zócalos de tabloncillo de 15x5,2 cm, pasamanos laterales de tabla de 12x2,7 cm, con travesaño lateral de tabloncillo de 15x5,2 cm, todo ello fijado con clavos de acero a montantes de madera de 7x7 cm colocados cada metro a lo largo de los laterales de la escalera, amortizable en 3 usos. Incluso elementos de fijación al suelo para garantizar la inmovilidad del conjunto.
Criterio de cómputo de proyecto: Longitud medida según Estudio o Estudio Básico de Seguridad y Salud.
Criterio de cómputo de obra: Se medirá la longitud realmente montada según especificaciones de Estudio o Estudio Básico de Seguridad y Salud.

| Código | Ud | Descripción | Rendimiento | Precio | Importe |
|---|---|---|---|---|---|
| mt50spa050m | m³ | Tablón de madera de pino, dimensiones 20x7,2 cm. (material) | 0.034 | 5539.21 | 188.33 |
| mt50spa050g | m³ | Tabloncillo de madera de pino, dimensiones 15x5,2 cm. (material) | 0.010 | 5357.60 | 53.58 |
| mt50spa050a | m³ | Tabla de madera de pino, dimensiones 12x2,7 cm. (material) | 0.002 | 5448.40 | 10.90 |
| mt50spa052a | m | Montante de madera de pino, de 7x7 cm. (material) | 1.733 | 32.69 | 56.65 |
| mt50spa101 | kg | Clavos de acero. (material) | 0.077 | 23.61 | 1.82 |
| mt07aco090d | kg | Acero en barras nervuradas, ADN 420 S, de varios diámetros, según IRAM-IAS U 500-207. (material) | 0.442 | 34.65 | 15.32 |
| mo119 | h | Oficial 1ª Seguridad y Salud. (mano de obra) | 0.950 | 11912.66 | 11317.03 |
| mo120 | h | Peón Seguridad y Salud. (mano de obra) | 0.475 | 8579.62 | 4075.32 |
| % | % | Herramientas | 2 % | 15718.95 | 314.38 |
|  |  | Costes directos |  |  | 16033.33 |
