# Plataforma en voladizo para descarga de materiales en planta

- Propiedad del archivo: CYPE INGENIEROS, S.A.
- Formato: FIEBDC-3/2002
- Ámbito geográfico: Argentina
- Divisa: ARS
- Costes indirectos: 3.00 %
- Gastos generales: 13.00 %
- Beneficio industrial: 6.00 %
- IVA: 21.00 %

## Y Seguridad y salud

### YC Sistemas de protección colectiva

#### YCM Escaleras, marquesinas, pasarelas y plataformas

**YCM060** Ud Plataforma en voladizo para descarga de materiales en planta.
Plataforma metálica en voladizo fija, para descarga de materiales en planta, de 1,80 m de ancho y 1,56 m de largo, con barandas y puertas de seguridad de abrir, para una carga máxima admitida de 1.500 kg, amortizable en 150 usos, fijada a la losa mediante anclajes y puntales metálicos telescópicos.
Criterio de cómputo de proyecto: Número de unidades previstas, según Estudio o Estudio Básico de Seguridad y Salud.
Criterio de cómputo de obra: Se medirá el número de unidades realmente colocadas según especificaciones de Estudio o Estudio Básico de Seguridad y Salud.

| Código | Ud | Descripción | Rendimiento | Precio | Importe |
|---|---|---|---|---|---|
| mt50spa090a | Ud | Plataforma metálica en voladizo, fija, para descarga de materiales en planta, de 1,80 m de ancho y 1,56 m de longitud, con barandas y puertas de seguridad de abrir, para una carga máxima admitida de 1.500 kg y una velocidad máxima de descenso de la carga, suspendida y transportada por la grúa, no superior a 0,20 m/s. (material) | 0.007 | 9080.67 | 63.56 |
| mt50spa081a | Ud | Puntal metálico telescópico, de hasta 3 m de altura. (material) | 0.040 | 242.82 | 9.71 |
| mt07ala001j | kg | Pletina de acero laminado A 572 Grado 42, según ASTM A 572, para aplicaciones estructurales. Trabajada y montada en taller, para colocar en obra. (material) | 0.100 | 30.49 | 3.05 |
| mt11aka200 | Ud | Varilla roscada. (material) | 8.000 | 7.34 | 58.72 |
| mt07aav040a | Ud | Tuerca y arandela de acero cincado 4,8 según ISO 898-2, de 16 mm de diámetro. (material) | 16.000 | 4.72 | 75.52 |
| mo119 | h | Oficial 1ª Seguridad y Salud. (mano de obra) | 0.237 | 11912.66 | 2823.30 |
| mo120 | h | Peón Seguridad y Salud. (mano de obra) | 0.237 | 8579.62 | 2033.37 |
| % | % | Herramientas | 2 % | 5067.23 | 101.34 |
|  |  | Costes directos |  |  | 5168.57 |
