# Protección contra proyección de partículas incandescentes, en trabajos de estructura

- Propiedad del archivo: CYPE INGENIEROS, S.A.
- Formato: FIEBDC-3/2002
- Ámbito geográfico: Argentina
- Divisa: ARS
- Costes indirectos: 3.00 %
- Gastos generales: 13.00 %
- Beneficio industrial: 6.00 %
- IVA: 21.00 %

## Y Seguridad y salud

### YC Sistemas de protección colectiva

#### YCT Protección de zonas de trabajo

**YCT040** m² Protección contra proyección de partículas incandescentes, en trabajos de estructura.
Protección contra proyección de partículas incandescentes de zona de trabajo, en trabajos de estructura, compuesta por colchoneta ignífuga de fibra de vidrio, amortizable en 3 usos y red de protección de poliamida de alta tenacidad, color blanco, con cuerda de red de calibre 4 mm, amortizable en 3 usos. Incluso cuerda de unión de polipropileno, para unir las redes y elementos para el desplazamiento y tensado de las redes.
Criterio de cómputo de proyecto: Superficie medida según Estudio o Estudio Básico de Seguridad y Salud.
Criterio de cómputo de obra: Se medirá la superficie realmente montada según especificaciones de Estudio o Estudio Básico de Seguridad y Salud.

| Código | Ud | Descripción | Rendimiento | Precio | Importe |
|---|---|---|---|---|---|
| mt50spi030 | m² | Colchoneta ignífuga de fibra de vidrio. (material) | 0.367 | 472.20 | 173.30 |
| mt50sph010aa | m² | Red de seguridad S A2 M100 D M, de poliamida de alta tenacidad, anudada, de color blanco. Cuerda de red de calibre 4,5 mm. Energía de la red A2 (entre 2,2 y 4,4 kJ). Configuración de la red al rombo, con cuerda perimetral de polipropileno de 16 mm de diámetro. (material) | 0.367 | 35.24 | 12.93 |
| mt50spr170b | m | Cuerda de unión O de polipropileno de alta tenacidad, con tratamiento a los rayos UV, D=8 mm y carga de rotura superior a 7,5 kN. (material) | 0.302 | 2.65 | 0.80 |
| mt50spr100d | m | Cable de acero de 10 mm de diámetro. (material) | 0.017 | 37.14 | 0.63 |
| mt50spr095 | Ud | Polea de acero, con carga de rotura superior a 20 kN. (material) | 0.217 | 180.16 | 39.09 |
| mt50spr096 | Ud | Mosquetón de acero galvanizado, con tuerca de seguridad y carga de rotura superior a 20 kN. (material) | 0.217 | 282.22 | 61.24 |
| mo119 | h | Oficial 1ª Seguridad y Salud. (mano de obra) | 0.119 | 11912.66 | 1417.61 |
| mo120 | h | Peón Seguridad y Salud. (mano de obra) | 0.119 | 8579.62 | 1020.97 |
| % | % | Herramientas | 2 % | 2726.57 | 54.53 |
|  |  | Costes directos |  |  | 2781.10 |
