# Alquiler de caseta prefabricada para almacén de productos químicos

- Propiedad del archivo: CYPE INGENIEROS, S.A.
- Formato: FIEBDC-3/2002
- Ámbito geográfico: Argentina
- Divisa: ARS
- Costes indirectos: 3.00 %
- Gastos generales: 13.00 %
- Beneficio industrial: 6.00 %
- IVA: 21.00 %

## Y Seguridad y salud

### YP Instalaciones provisionales de higiene y bienestar

#### YPC Casetas (alquiler/construcción/adaptación de locales)

**YPC041** Ud Alquiler de caseta prefabricada para almacén de productos químicos.
Mes de alquiler de caseta prefabricada para almacenamiento en obra de los productos químicos, de dimensiones 2,20x2,44x2,05 m (5,40 m²), compuesta por: estructura metálica, cerramiento de chapa con terminación de pintura prelacada, techo de chapa, puertas de chapa y suelo de aglomerado hidrófugo.
Criterio de valoración económica: El precio incluye la limpieza y el mantenimiento de la caseta durante el periodo de alquiler.
Incluye: Montaje, instalación y comprobación.
Criterio de cómputo de proyecto: Número de unidades previstas, según Estudio o Estudio Básico de Seguridad y Salud.
Criterio de cómputo de obra: Amortización en forma de alquiler mensual, según condiciones definidas en el contrato suscrito con la empresa suministradora.

| Código | Ud | Descripción | Rendimiento | Precio | Importe |
|---|---|---|---|---|---|
| mt50cas025a | Ud | Mes de alquiler de caseta prefabricada para almacenamiento en obra de productos químicos, de 2,20x2,44x2,05 m (5,40 m²), compuesta por: estructura metálica mediante perfiles de acero galvanizado; cerramiento de chapa nervada y galvanizada con terminación de pintura prelacada; techo de chapa galvanizada ondulada reforzada con perfil de acero; puertas de chapa galvanizada de 1 mm con cerradura; suelo de aglomerado hidrófugo de 19 mm. (material) | 1.000 | 1300.54 | 1300.54 |
| % | % | Herramientas | 2 % | 1300.54 | 26.01 |
|  |  | Costes directos |  |  | 1326.55 |
