# Compactación de fondo de excavación

- Propiedad del archivo: CYPE Ingenieros S.A.
- Formato: FIEBDC-3/2016
- Programa: Generador de precios de la construcción. CYPE Ingenieros, S.A.
- Fecha: 17/05/2024
- Ámbito geográfico: Argentina
- Divisa: ARS
- Costes indirectos: 3 %
- Gastos generales: 13 %
- Beneficio industrial: 6 %
- IVA: 21 %

## A Acondicionamiento del terreno

### AC Movimiento de tierras en obra civil

#### ACR Extendidos, rellenos y compactaciones

**ACR060** m² Compactación de fondo de excavación.
Compactación de fondo de caja de pavimento, con medios mecánicos.
Incluye: Situación de los puntos topográficos. Bajada de la maquinaria al fondo de la excavación. Humectación de las tierras. Compactación. Retirada de la maquinaria del fondo de la excavación.
Criterio de cómputo de proyecto: Superficie medida según documentación gráfica de Proyecto.
Criterio de cómputo de obra: Se medirá, en perfil compactado, la superficie realmente ejecutada según especificaciones de Proyecto, sin incluir los incrementos por excesos de excavación no autorizados.

| Código | Ud | Descripción | Rendimiento | Precio | Importe |
|---|---|---|---|---|---|
| mq02rov010i | h | Compactador monocilíndrico vibrante autopropulsado, de 129 kW, de 16,2 t, ancho de trabajo 213,4 cm. (maquinaria) | 0.02 | 17833.21 | 356.664 |
| mq02cia020j | h | Camión cisterna, de 8 m³ de capacidad. (maquinaria) | 0.024 | 30388.23 | 729.318 |
| mo087 | h | Medio oficial albañil especializado en trabajos de mampostería de obra civil. (mano de obra) | 0.089 | 8905.02 | 792.547 |
| % | % | Herramientas | 2 % | 1878.529 | 37.571 |
|  |  | Costes directos |  |  | 1916.100 |
