# Entrada drenante prefabricada, de polietileno de alta densidad

- Propiedad del archivo: CYPE Ingenieros S.A.
- Formato: FIEBDC-3/2016
- Programa: Generador de precios de la construcción. CYPE Ingenieros, S.A.
- Fecha: 08/10/2024
- Ámbito geográfico: Argentina
- Divisa: ARS
- Costes indirectos: 3 %
- Gastos generales: 13 %
- Beneficio industrial: 6 %
- IVA: 21 %

## A Acondicionamiento del terreno

### AU Drenajes

#### AUP Pozos

**AUP025** Ud Entrada drenante prefabricada, de polietileno de alta densidad.
Entrada drenante prefabricada de polietileno de alta densidad, de 1,5 m de altura y 1,00 m de diámetro exterior, con dos acometidas de 250 mm de diámetro, con cierre de marco y tapa de fundición carga de rotura 400 kN, instalada en calzadas de calles, incluyendo las peatonales, o zonas de estacionamiento para todo tipo de vehículos; sobre solera de 25 cm de espesor de hormigón armado H-35, clase de exposición ambiental A2+Q2, tamaño máximo del agregado 19,0 mm, consistencia muy plástica ligeramente armada con malla soldada R 335 150x250 mm de acero AM 500 N. Incluso material para conexiones y remates y material elastómero para ajuste entre tapa y marco.
Criterio de valoración económica: El precio no incluye la excavación, las bombas de achique ni el relleno perimetral posterior con material de drenaje.
Incluye: Replanteo. Colocación de la malla soldada. Colado y compactación del hormigón en formación de solera. Montaje. Conexionado de las colectoras a la entrada. Colocación de marco, tapa de registro y accesorios. Comprobación de su correcto funcionamiento.
Criterio de cómputo de proyecto: Número de unidades previstas, según documentación gráfica de Proyecto.
Criterio de cómputo de obra: Se medirá el número de unidades realmente ejecutadas según especificaciones de Proyecto.

| Código | Ud | Descripción | Rendimiento | Precio | Importe |
|---|---|---|---|---|---|
| mt10haf070jqc | m³ | Hormigón H-35, clase de exposición ambiental A2+Q2, tamaño máximo del agregado 19 mm, consistencia muy plástica, elaborado, según CIRSOC 201 2005. (material) | 0.45 | 3456.42 | 1555.389 |
| mt07ame080iwc | m² | Malla soldada R 335 separación 150x250 mm, con alambres longitudinales de 8 mm de diámetro y alambres transversales de 5,0 mm de diámetro, acero AM 500 N, según IRAM-IAS U 500-06. (material) | 1.75 | 159.74 | 279.545 |
| mt46pdp010k | Ud | Entrada drenante prefabricada de polietileno de alta densidad, de 1,5 m de altura total, compuesta por base plana; cuerpo de caño ranurado corrugado de doble pared, serie SN-4, rigidez anular nominal 4 kN/m² y 1000 mm de diámetro exterior; cono de reducción; escalera y dos acometidas de 250 mm de diámetro soldadas al cuerpo de la entrada. (material) | 1 | 15252.02 | 15252.020 |
| mt46tpr010q | Ud | Tapa circular con bloqueo mediante tres pestañas y marco de fundición dúctil de 850 mm de diámetro exterior y 100 mm de altura, paso libre de 600 mm, para entrada, carga de rotura 400 kN. Tapa revestida con pintura bituminosa y marco provisto de junta de insonorización de polietileno y dispositivo antirrobo. (material) | 1 | 1802.6 | 1802.600 |
| mo020 | h | Oficial albañil especializado en trabajos de mampostería. (mano de obra) | 1.187 | 32526.94 | 38609.478 |
| mo113 | h | Ayudante de albañil especializado en trabajos de mampostería. (mano de obra) | 1.187 | 23426.25 | 27806.959 |
| % | % | Herramientas | 2 % | 85305.991 | 1706.120 |
|  |  | Costes directos |  |  | 87012.111 |

Residuos:
- colocación: mt07ame080iwc; factor de residuo 0.0075

## Recursos

**mt10haf070jqc** m³ Hormigón H-35, clase de exposición ambiental A2+Q2
Datos técnicos: Coste energético 2269.440 MJ; Emisión de CO2 260.040 kg; Código LER 17 01 01; Masa del elemento 2364 kg; Volumen 1.576 m3

**mt07ame080iwc** m² Malla soldada R 335 separación 150x250 mm
Datos técnicos: Coste energético 33.127 MJ; Emisión de CO2 1.719 kg; Código LER 17 04 05; Masa del elemento 3.37 kg; Volumen 0.001605 m3

**mt46pdp010k** Ud Entrada drenante prefabricada de polietileno de alta densidad
Datos técnicos: Coste energético 10579.534 MJ; Emisión de CO2 375.265 kg
Residuos:
- embalaje: re150101 Envases de papel y cartón. (componente de residuo); rendimiento 0.086 kg; Código LER 15 01 01; Masa del elemento 1 kg; Volumen 0.001333 m3

**mt46tpr010q** Ud Tapa circular con bloqueo mediante tres pestañas y marco de fundición dúctil de 850 mm de diámetro exterior y 100 mm de
Datos técnicos: Coste energético 1381.150 MJ; Emisión de CO2 86.132 kg
Residuos:
- embalaje: re150101 Envases de papel y cartón; rendimiento 0.074 kg
