# Relleno localizado con material de drenaje

- Propiedad del archivo: CYPE Ingenieros S.A.
- Formato: FIEBDC-3/2016
- Programa: Generador de precios de la construcción. CYPE Ingenieros, S.A.
- Fecha: 17/05/2024
- Ámbito geográfico: Argentina
- Divisa: ARS
- Costes indirectos: 3 %
- Gastos generales: 13 %
- Beneficio industrial: 6 %
- IVA: 21 %

## A Acondicionamiento del terreno

### AU Drenajes

#### AUR Rellenos

**AUR030** m³ Relleno localizado con material de drenaje.
Relleno localizado con grava filtrante clasificada, en perímetro de entrada drenante, para drenaje de las aguas procedentes de lluvia, con el fin de evitar encharcamientos y el sobreempuje hidrostático contra las estructuras de contención, y compactación en tongadas sucesivas de 20 cm de espesor máximo con rodillo vibrante de guiado manual.
Criterio de valoración económica: El precio no incluye la entrada drenante.
Incluye: Descarga a pie de tajo de los agregados a utilizar en los trabajos de relleno. Replanteo general y de niveles. Extendido del material de relleno en tongadas de espesor uniforme. Humectación o desecación de cada tongada. Compactación.
Criterio de cómputo de proyecto: Volumen medido sobre los planos de perfiles transversales del Proyecto, que definen el movimiento de tierras a realizar en obra.
Criterio de cómputo de obra: Se medirá, en perfil compactado, el volumen realmente ejecutado según especificaciones de Proyecto, sin incluir los incrementos por excesos de excavación no autorizados.

| Código | Ud | Descripción | Rendimiento | Precio | Importe |
|---|---|---|---|---|---|
| mt01ard030a | t | Grava filtrante clasificada. (material) | 1.5 | 251.2 | 376.800 |
| mt08aaa010a | m³ | Agua. (material) | 0.008 | 18.92 | 0.151 |
| mq01pan070b | h | Mini pala cargadora sobre neumáticos, de 52 kW/1 m³ kW. (maquinaria) | 0.028 | 9406.09 | 263.371 |
| mq02roa010a | h | Rodillo vibrante de guiado manual, de 700 kg, ancho de trabajo 70 cm. (maquinaria) | 0.41 | 2421.65 | 992.877 |
| mo113 | h | Ayudante de albañil especializado en trabajos de mampostería. (mano de obra) | 0.442 | 8579.62 | 3792.192 |
| % | % | Herramientas | 2 % | 5425.391 | 108.508 |
|  |  | Costes directos |  |  | 5533.899 |

Residuos:
- colocación: mt01ard030a Grava filtrante clasificada; factor de residuo 0.00428999

## Recursos

**mt01ard030a** t Grava filtrante clasificada
Datos técnicos: Coste energético 75.000 MJ; Emisión de CO2 4.000 kg; Código LER 01 04 08; Masa del elemento 1000 kg; Volumen 0.666667 m3

**mt08aaa010a** m³ Agua
Datos técnicos: Coste energético 60.000 MJ; Emisión de CO2 30.000 kg
