# Relleno para drenaje, con agregados reciclados

- Propiedad del archivo: CYPE Ingenieros S.A.
- Formato: FIEBDC-3/2016
- Programa: Generador de precios de la construcción. CYPE Ingenieros, S.A.
- Fecha: 17/05/2024
- Ámbito geográfico: Argentina
- Divisa: ARS
- Costes indirectos: 3 %
- Gastos generales: 13 %
- Beneficio industrial: 6 %
- IVA: 21 %

## A Acondicionamiento del terreno

### AU Drenajes

#### AUR Rellenos

**AUR041** m³ Relleno para drenaje, con agregados reciclados.
Relleno con agregado reciclado mixto de hormigón y material cerámico de 40 a 80 mm de diámetro, en perímetro de entrada drenante, para drenaje de las aguas procedentes de lluvia, con el fin de evitar encharcamientos y el sobreempuje hidrostático contra las estructuras de contención, y compactación en tongadas sucesivas de 30 cm de espesor máximo con rodillo vibrante de guiado manual, hasta alcanzar una densidad seca no inferior al 80% de la máxima obtenida en el ensayo Proctor Modificado.
Criterio de valoración económica: El precio no incluye la entrada drenante ni la realización del ensayo Proctor Modificado.
Incluye: Descarga a pie de tajo de los agregados a utilizar en los trabajos de relleno. Replanteo general y de niveles. Extendido del material de relleno en tongadas de espesor uniforme. Humectación o desecación de cada tongada. Compactación.
Criterio de cómputo de proyecto: Volumen medido sobre los planos de perfiles transversales del Proyecto, que definen el movimiento de tierras a realizar en obra.
Criterio de cómputo de obra: Se medirá, en perfil compactado, el volumen realmente ejecutado según especificaciones de Proyecto, sin incluir los incrementos por excesos de excavación no autorizados.

| Código | Ud | Descripción | Rendimiento | Precio | Importe |
|---|---|---|---|---|---|
| mt01aro010p | t | Agregado reciclado mixto de hormigón y material cerámico, de granulometría comprendida entre 40 y 80 mm, suministrado mediante camión. (material) | 2 | 112.59 | 225.180 |
| mq01pan010a | h | Pala cargadora sobre neumáticos de 120 kW/1,9 m³. (maquinaria) | 0.022 | 11515.73 | 253.346 |
| mq04cab010c | h | Camión basculante de 12 t de carga, de 162 kW. (maquinaria) | 0.017 | 11498.56 | 195.476 |
| mq02roa010a | h | Rodillo vibrante de guiado manual, de 700 kg, ancho de trabajo 70 cm. (maquinaria) | 0.356 | 2421.65 | 862.107 |
| mq02cia020j | h | Camión cisterna, de 8 m³ de capacidad. (maquinaria) | 0.013 | 30388.23 | 395.047 |
| mo113 | h | Ayudante de albañil especializado en trabajos de mampostería. (mano de obra) | 0.385 | 8579.62 | 3303.154 |
| % | % | Herramientas | 2 % | 5234.310 | 104.686 |
|  |  | Costes directos |  |  | 5338.996 |

Residuos:
- colocación: mt01aro010p; factor de residuo 0.00751766

## Recursos

**mt01aro010p** t Agregado reciclado mixto de hormigón y material cerámico
Datos técnicos: Coste energético 71.000 MJ; Emisión de CO2 0.900 kg; Código LER 01 04 08; Masa del elemento 1000 kg; Volumen 0.666667 m3
