# Válvula de corte

- Propiedad del archivo: CYPE Ingenieros S.A.
- Formato: FIEBDC-3/2016
- Programa: Generador de precios de la construcción. CYPE Ingenieros, S.A.
- Fecha: 17/05/2024
- Ámbito geográfico: Argentina
- Divisa: ARS
- Costes indirectos: 3 %
- Gastos generales: 13 %
- Beneficio industrial: 6 %
- IVA: 21 %

## I Instalaciones

### IU Urbanas

#### IUA Redes de agua potable

**IUA101** Ud Válvula de corte.
Válvula de compuerta de bronce, de 1 1/2". Incluso elementos de montaje y accesorios necesarios para su correcto funcionamiento.
Incluye: Replanteo. Colocación. Conexionado. Comprobación de su correcto funcionamiento.
Criterio de cómputo de proyecto: Número de unidades previstas, según documentación gráfica de Proyecto.
Criterio de cómputo de obra: Se medirá el número de unidades realmente ejecutadas según especificaciones de Proyecto.

| Código | Ud | Descripción | Rendimiento | Precio | Importe |
|---|---|---|---|---|---|
| mt37svc015a | Ud | Válvula de compuerta de bronce, de 1 1/2". (material) | 1 | 1072.45 | 1072.450 |
| mt37www010 | Ud | Material auxiliar para instalaciones de plomería. (material) | 1 | 16.59 | 16.590 |
| mo008 | h | Oficial plomero. (mano de obra) | 0.119 | 12241.03 | 1456.683 |
| mo107 | h | Medio oficial plomero. (mano de obra) | 0.119 | 8888.07 | 1057.680 |
| % | % | Herramientas | 2 % | 3603.403 | 72.068 |
|  |  | Costes directos |  |  | 3675.471 |

## Recursos

**mt37svc015a** Ud Válvula de compuerta de bronce, de 1 1/2"
Datos técnicos: Coste energético 627.839 MJ; Emisión de CO2 25.689 kg
Residuos:
- embalaje: re150101 Envases de papel y cartón. (componente de residuo); rendimiento 0.072 kg; Código LER 15 01 01; Masa del elemento 1 kg; Volumen 0.001333 m3
