# Caño de fundición dúctil

- Propiedad del archivo: CYPE Ingenieros S.A.
- Formato: FIEBDC-3/2016
- Programa: Generador de precios de la construcción. CYPE Ingenieros, S.A.
- Fecha: 17/05/2024
- Ámbito geográfico: Argentina
- Divisa: ARS
- Costes indirectos: 3 %
- Gastos generales: 13 %
- Beneficio industrial: 6 %
- IVA: 21 %

## I Instalaciones

### IU Urbanas

#### IUA Redes de agua potable

**IUA010** m Caño de fundición dúctil.
Caño de fundición dúctil para unión por tomacorriente y caña, con junta elastomérica estándar, de 60 mm de diámetro nominal. Incluso juntas de goma y lubricante para montaje.
Criterio de valoración económica: El precio incluye los equipos y la maquinaria necesarios para el desplazamiento y la disposición en obra de los elementos.
Incluye: Replanteo del recorrido de la cañería. Descenso y colocación de los caños en el fondo de la zanja. Montaje, conexionado y comprobación de su correcto funcionamiento.
Criterio de cómputo de proyecto: Longitud medida según documentación gráfica de Proyecto.
Criterio de cómputo de obra: Se medirá la longitud realmente ejecutada según especificaciones de Proyecto.

| Código | Ud | Descripción | Rendimiento | Precio | Importe |
|---|---|---|---|---|---|
| mt37tfd010aa | m | Caño de fundición dúctil para unión por tomacorriente y caña, con junta elastomérica estándar, de 60 mm de diámetro nominal. (material) | 1 | 229.84 | 229.840 |
| mt11ade100a | kg | Lubricante para unión mediante junta elástica de caños y accesorios. (material) | 0.001 | 258.36 | 0.258 |
| mq04cag010a | h | Camión con grúa de hasta 6 t. (maquinaria) | 0.011 | 14154.93 | 155.704 |
| mo008 | h | Oficial plomero. (mano de obra) | 0.03 | 12241.03 | 367.231 |
| mo107 | h | Medio oficial plomero. (mano de obra) | 0.03 | 8888.07 | 266.642 |
| % | % | Herramientas | 2 % | 1019.675 | 20.394 |
|  |  | Costes directos |  |  | 1040.069 |
