# Línea subterránea de distribución de baja tensión en canalización entubada

- Propiedad del archivo: CYPE Ingenieros S.A.
- Formato: FIEBDC-3/2016
- Programa: Generador de precios de la construcción. CYPE Ingenieros, S.A.
- Fecha: 17/05/2024
- Ámbito geográfico: Argentina
- Divisa: ARS
- Costes indirectos: 3 %
- Gastos generales: 13 %
- Beneficio industrial: 6 %
- IVA: 21 %

## I Instalaciones

### IU Urbanas

#### IUB Líneas subterráneas de baja tensión

**IUB025** m Línea subterránea de distribución de baja tensión en canalización entubada.
Línea subterránea de distribución de baja tensión en canalización entubada bajo calzada, formada por 3 cables unipolares RV, con conductor de aluminio, de 150 mm² de sección, 1 cable unipolar RV, con conductor de aluminio, de 95 mm² de sección, siendo su tensión asignada de 0,6/1 kV; dos caños protectores de polietileno de doble pared, de 160 mm de diámetro, resistencia a compresión mayor de 250 N, suministrado en rollo, colocado sobre solera de hormigón no estructural H-15, clase de exposición ambiental A1, tamaño máximo del agregado 19,0 mm, consistencia muy plástica de 5 cm de espesor y posterior relleno con el mismo hormigón hasta 10 cm por encima de la generatriz superior de la cañería; y canalización para telecomunicaciones compuesta de tetratubo de polietileno de alta densidad (PEAD/HDPE) libre de halógenos, color verde, de 4x40 mm de diámetro nominal y 3 mm de espesor formado por cuatro caños iguales, unidos entre sí, con la pared interior estriada longitudinalmente y recubierta con silicona. Incluso hilo guía y.
Criterio de valoración económica: El precio no incluye la excavación ni el relleno principal.
Incluye: Replanteo del recorrido de la línea. Colado y compactación del hormigón en formación de solera. Colocación de los caños en la zanja. Colocación de la canalización para telecomunicaciones en la zanja. Tendido de cables. Conexionado y comprobación de su correcto funcionamiento. Ejecución del relleno envolvente.
Criterio de cómputo de proyecto: Longitud medida según documentación gráfica de Proyecto.
Criterio de cómputo de obra: Se medirá la longitud realmente ejecutada según especificaciones de Proyecto.

| Código | Ud | Descripción | Rendimiento | Precio | Importe |
|---|---|---|---|---|---|
| mt10hmf080Ee | m³ | Hormigón masivo H-15, clase de exposición ambiental A1, tamaño máximo del agregado 19 mm, consistencia muy plástica, elaborado, según CIRSOC 201 2005. (material) | 0.065 | 2349.99 | 152.749 |
| mt35aia080ah | m | Caño curvable, suministrado en rollo, de polietileno de doble pared (interior lisa y exterior corrugada), de color naranja, de 160 mm de diámetro nominal, para canalización enterrada, resistencia a la compresión 250 N, con grado de protección IP549, con hilo guía incorporado. (material) | 2 | 3580.21 | 7160.420 |
| mt35tpe030a | m | Tetratubo de polietileno de alta densidad (PEAD/HDPE) libre de halógenos, color verde, de 4x40 mm de diámetro nominal y 3 mm de espesor formado por cuatro caños iguales, unidos entre sí, con la pared interior estriada longitudinalmente y recubierta con silicona. Suministro: en rollos de 300 m de longitud. (material) | 1 | 4826.37 | 4826.370 |
| mt35cun350c | m | Cable unipolar RV, siendo su tensión asignada de 0,6/1 kV, reacción al fuego clase Eca según UNE-EN 50575, con conductor de aluminio clase 2 de 150 mm² de sección, con aislamiento de polietileno reticulado (R) y techo de PVC (V). (material) | 3 | 2124.84 | 6374.520 |
| mt35cun350b | m | Cable unipolar RV, siendo su tensión asignada de 0,6/1 kV, reacción al fuego clase Eca según UNE-EN 50575, con conductor de aluminio clase 2 de 95 mm² de sección, con aislamiento de polietileno reticulado (R) y techo de PVC (V). (material) | 1 | 1615.04 | 1615.040 |
| mo020 | h | Oficial albañil especializado en trabajos de mampostería. (mano de obra) | 0.049 | 11912.66 | 583.720 |
| mo113 | h | Ayudante de albañil especializado en trabajos de mampostería. (mano de obra) | 0.049 | 8579.62 | 420.401 |
| mo003 | h | Oficial electricista. (mano de obra) | 0.355 | 12241.03 | 4345.566 |
| mo102 | h | Medio oficial electricista. (mano de obra) | 0.303 | 8888.07 | 2693.085 |
| % | % | Herramientas | 2 % | 28171.871 | 563.437 |
|  |  | Costes directos |  |  | 28735.308 |

Residuos:
- colocación: mt35aia080ah; factor de residuo 0.0271704
- colocación: mt35cun350c; factor de residuo 0.0112319
- colocación: mt35cun350b; factor de residuo 0.0127595

## Recursos

**mt10hmf080Ee** m³ Hormigón masivo H-15
Datos técnicos: Coste energético 1840.000 MJ; Emisión de CO2 230.000 kg; Código LER 17 01 01; Masa del elemento 2300 kg; Volumen 1.533333 m3

**mt35aia080ah** m Caño curvable, suministrado en rollo
Datos técnicos: Coste energético 218.949 MJ; Emisión de CO2 10.871 kg; Código LER 17 02 03; Masa del elemento 2.26 kg; Volumen 0.003767 m3

**mt35cun350c** m Cable unipolar RV
Datos técnicos: Coste energético 21.974 MJ; Emisión de CO2 0.488 kg; Código LER 17 04 11; Masa del elemento 0.595 kg; Volumen 0.000397 m3
Residuos:
- embalaje: re150101 Envases de papel y cartón. (componente de residuo); rendimiento 0.077 kg; Código LER 15 01 01; Masa del elemento 1 kg; Volumen 0.001333 m3

**mt35cun350b** m Cable unipolar RV
Datos técnicos: Coste energético 14.600 MJ; Emisión de CO2 0.343 kg; Código LER 17 04 11; Masa del elemento 0.395 kg; Volumen 0.000263 m3
Residuos:
- embalaje: re150101 Envases de papel y cartón; rendimiento 0.074 kg
