# Cámara de inspección para líneas subterráneas de alta tensión

- Propiedad del archivo: CYPE Ingenieros S.A.
- Formato: FIEBDC-3/2016
- Programa: Generador de precios de la construcción. CYPE Ingenieros, S.A.
- Fecha: 17/05/2024
- Ámbito geográfico: Argentina
- Divisa: ARS
- Costes indirectos: 3 %
- Gastos generales: 13 %
- Beneficio industrial: 6 %
- IVA: 21 %

## I Instalaciones

### IU Urbanas

#### IUM Líneas subterráneas de alta tensión

**IUM005** Ud Cámara de inspección para líneas subterráneas de alta tensión.
Cámara de inspección prefabricada de hormigón, sin fondo, de 145x90x105 cm de medidas interiores y 8 cm de espesor de pared, entrada de 62x117 cm, con paredes rebajadas para la entrada de caños, capaz de soportar una carga de 400 kN, con marco de acero galvanizado y tapa de hormigón armado, de 128x74x5 cm, carga de rotura 125 kN, para líneas subterráneas de alta tensión.
Criterio de valoración económica: El precio no incluye la excavación ni el relleno del trasdós.
Incluye: Replanteo. Colocación de la cámara de inspección prefabricada. Ejecución de taladros para conexionado de caños. Conexionado de los caños a la cámara de inspección. Colocación del marco y la tapa.
Criterio de cómputo de proyecto: Número de unidades previstas, según documentación gráfica de Proyecto.
Criterio de cómputo de obra: Se medirá el número de unidades realmente ejecutadas según especificaciones de Proyecto.

| Código | Ud | Descripción | Rendimiento | Precio | Importe |
|---|---|---|---|---|---|
| mt35arg010f | Ud | Cámara de inspección prefabricada de hormigón, sin fondo, de 145x90x105 cm de medidas interiores y 8 cm de espesor de pared, entrada de 62x117 cm, con paredes rebajadas para la entrada de caños, capaz de soportar una carga de 400 kN, para líneas eléctricas subterráneas. (material) | 1 | 41414 | 41414.000 |
| mt35arg015c | Ud | Marco de acero galvanizado y tapa de hormigón armado, de 128x74x5 cm, carga de rotura 125 kN. (material) | 1 | 27733.05 | 27733.050 |
| mo020 | h | Oficial albañil especializado en trabajos de mampostería. (mano de obra) | 0.594 | 11912.66 | 7076.120 |
| mo077 | h | Medio oficial albañil especializado en trabajos de mampostería. (mano de obra) | 0.594 | 8905.02 | 5289.582 |
| % | % | Herramientas | 2 % | 81512.752 | 1630.255 |
|  |  | Costes directos |  |  | 83143.007 |
