# Preinstalación de medidor de riego

- Propiedad del archivo: CYPE Ingenieros S.A.
- Formato: FIEBDC-3/2016
- Programa: Generador de precios de la construcción. CYPE Ingenieros, S.A.
- Fecha: 17/05/2024
- Ámbito geográfico: Argentina
- Divisa: ARS
- Costes indirectos: 3 %
- Gastos generales: 13 %
- Beneficio industrial: 6 %
- IVA: 21 %

## I Instalaciones

### IU Urbanas

#### IUR Redes de riego

**IUR040** Ud Preinstalación de medidor de riego.
Preinstalación de medidor de riego de 3" DN 80 mm, colocado en hornacina, conectado al ramal de acometida y al ramal de abastecimiento y distribución, formada por dos llaves de corte de compuerta de latón fundido; grifo de purga y válvula de retención. Incluso marco y tapa de fundición dúctil para registro y demás material auxiliar. Totalmente montada, conexionada y probada.
Criterio de valoración económica: El precio no incluye el medidor.
Incluye: Replanteo. Colocación y fijación de accesorios y piezas especiales.
Criterio de cómputo de proyecto: Número de unidades previstas, según documentación gráfica de Proyecto.
Criterio de cómputo de obra: Se medirá el número de unidades realmente ejecutadas según especificaciones de Proyecto.

| Código | Ud | Descripción | Rendimiento | Precio | Importe |
|---|---|---|---|---|---|
| mt37svc010u | Ud | Válvula de compuerta de latón fundido, para roscar, de 3". (material) | 2 | 947.08 | 1894.160 |
| mt37sgl010c | Ud | Grifo de purga de 25 mm. (material) | 1 | 78.67 | 78.670 |
| mt37svr010h | Ud | Válvula de retención de latón para roscar de 3". (material) | 1 | 911.08 | 911.080 |
| mt37aar010d | Ud | Marco y tapa de fundición dúctil de 60x60 cm, según Compañía Suministradora. (material) | 1 | 767.14 | 767.140 |
| mt37www010 | Ud | Material auxiliar para instalaciones de plomería. (material) | 1 | 16.59 | 16.590 |
| mo008 | h | Oficial plomero. (mano de obra) | 1.9 | 12241.03 | 23257.957 |
| mo107 | h | Medio oficial plomero. (mano de obra) | 0.95 | 8888.07 | 8443.667 |
| % | % | Herramientas | 4 % | 35369.264 | 1414.771 |
|  |  | Costes directos |  |  | 36784.035 |

## Recursos

**mt37svc010u** Ud Válvula de compuerta de latón fundido, para roscar, de 3"
Datos técnicos: Coste energético 1475.919 MJ; Emisión de CO2 99.181 kg
Residuos:
- embalaje: re150101 Envases de papel y cartón. (componente de residuo); rendimiento 0.072 kg; Código LER 15 01 01; Masa del elemento 1 kg; Volumen 0.001333 m3

**mt37sgl010c** Ud Grifo de purga de 25 mm
Datos técnicos: Coste energético 0.039 MJ; Emisión de CO2 0.061 kg
Residuos:
- embalaje: re150101 Envases de papel y cartón; rendimiento 0.072 kg

**mt37svr010h** Ud Válvula de retención de latón para roscar de 3"
Datos técnicos: Coste energético 2386.045 MJ; Emisión de CO2 160.305 kg
Residuos:
- embalaje: re150101 Envases de papel y cartón; rendimiento 0.072 kg

**mt37aar010d** Ud Marco y tapa de fundición dúctil de 60x60 cm, según Compañía Suministradora
Datos técnicos: Coste energético 969.239 MJ; Emisión de CO2 60.461 kg
Residuos:
- embalaje: re150101 Envases de papel y cartón; rendimiento 0.072 kg
