# Sensores y estaciones meteorológicas

- Propiedad del archivo: CYPE Ingenieros S.A.
- Formato: FIEBDC-3/2016
- Programa: Generador de precios de la construcción. CYPE Ingenieros, S.A.
- Fecha: 17/05/2024
- Ámbito geográfico: Argentina
- Divisa: ARS
- Costes indirectos: 3 %
- Gastos generales: 13 %
- Beneficio industrial: 6 %
- IVA: 21 %

## I Instalaciones

### IU Urbanas

#### IUR Redes de riego

**IUR090** Ud Sensores y estaciones meteorológicas.
Sensor de heladas, con apertura a 3°C, con elemento sensor hermético con doble capa de resina epoxi, interruptor de intensidad nominal 6 A y 8 m de cable, sólo apto para programadores de 24 V de corriente alterna. Incluso accesorios de montaje y conexión con el programador. Totalmente montado y conexionado.
Incluye: Montaje sobre una superficie exterior. Conexionado eléctrico con el programador. Ajuste de funcionamiento.
Criterio de cómputo de proyecto: Número de unidades previstas, según documentación gráfica de Proyecto.
Criterio de cómputo de obra: Se medirá el número de unidades realmente ejecutadas según especificaciones de Proyecto.

| Código | Ud | Descripción | Rendimiento | Precio | Importe |
|---|---|---|---|---|---|
| mt48hun430d | Ud | Sensor de heladas, con apertura a 3°C, con elemento sensor hermético con doble capa de resina epoxi, interruptor de intensidad nominal 6 A y 8 m de cable, sólo apto para programadores de 24 V de corriente alterna. (material) | 1 | 590.61 | 590.610 |
| mo003 | h | Oficial electricista. (mano de obra) | 0.178 | 12241.03 | 2178.903 |
| mo102 | h | Medio oficial electricista. (mano de obra) | 0.178 | 8888.07 | 1582.076 |
| % | % | Herramientas | 2 % | 4351.589 | 87.032 |
|  |  | Costes directos |  |  | 4438.621 |
