# Sensores y estaciones meteorológicas

- Propiedad del archivo: CYPE Ingenieros S.A.
- Formato: FIEBDC-3/2016
- Programa: Generador de precios de la construcción. CYPE Ingenieros, S.A.
- Fecha: 17/05/2024
- Ámbito geográfico: Argentina
- Divisa: ARS
- Costes indirectos: 3 %
- Gastos generales: 13 %
- Beneficio industrial: 6 %
- IVA: 21 %

## I Instalaciones

### IU Urbanas

#### IUR Redes de riego

**IUR090** Ud Sensores y estaciones meteorológicas.
Sensor de caudal y caja de programación, para la desconexión de las electroválvulas en sistemas de riego automático cuando se produce exceso de caudal, interruptor de intensidad nominal 2 A y 24 V de corriente alterna. Incluso accesorios de montaje y conexión con el programador. Totalmente montado y conexionado.
Incluye: Conexión con la cañería secundaria. Conexionado eléctrico. Ajuste de funcionamiento.
Criterio de cómputo de proyecto: Número de unidades previstas, según documentación gráfica de Proyecto.
Criterio de cómputo de obra: Se medirá el número de unidades realmente ejecutadas según especificaciones de Proyecto.

| Código | Ud | Descripción | Rendimiento | Precio | Importe |
|---|---|---|---|---|---|
| mt48hun460a | Ud | Sensor de caudal y caja de programación, para la desconexión de las electroválvulas en sistemas de riego automático cuando se produce exceso de caudal, interruptor de intensidad nominal 2 A y 24 V de corriente alterna. (material) | 1 | 3412.34 | 3412.340 |
| mt48hun465f | Ud | Ramal a 90° de PVC con reducción a 90° con rosca, para cañería de 1 1/2". (material) | 1 | 1165.73 | 1165.730 |
| mo003 | h | Oficial electricista. (mano de obra) | 0.178 | 12241.03 | 2178.903 |
| mo102 | h | Medio oficial electricista. (mano de obra) | 0.178 | 8888.07 | 1582.076 |
| % | % | Herramientas | 2 % | 8339.049 | 166.781 |
|  |  | Costes directos |  |  | 8505.830 |
