# Pozo para toma de muestras, prefabricado, de polietileno

- Propiedad del archivo: CYPE Ingenieros S.A.
- Formato: FIEBDC-3/2016
- Programa: Generador de precios de la construcción. CYPE Ingenieros, S.A.
- Fecha: 17/05/2024
- Ámbito geográfico: Argentina
- Divisa: ARS
- Costes indirectos: 3 %
- Gastos generales: 13 %
- Beneficio industrial: 6 %
- IVA: 21 %

## I Instalaciones

### IU Urbanas

#### IUS Redes de saneamiento

**IUS067** Ud Pozo para toma de muestras, prefabricado, de polietileno.
Formación de pozo para toma de muestras, monobloque, de polietileno de alta densidad, de 800 mm de diámetro nominal y 2,5 m de altura nominal, con cono reductor de 600 mm de diámetro nominal en la boca, con los escalones instalados, base con superficie acanalada, caño pasante con corte para toma de muestras, de 400 mm de diámetro y manguito de unión con junta elástica en la entrada, sobre solera de 30 cm de espesor de hormigón armado H-35, clase de exposición ambiental A2+Q2, tamaño máximo del agregado 19,0 mm, consistencia muy plástica, encastre del cuerpo de la colectora 10 cm en dicha solera, ligeramente armada con malla soldada R 335 150x250 mm de acero AM 500 N y losa alrededor de la boca del cono de 150x150 cm y 20 cm de espesor de hormigón masivo H-35, clase de exposición ambiental A1+Q2, tamaño máximo del agregado 19,0 mm, consistencia muy plástica; con cierre de tapa circular y marco de fundición carga de rotura 250 kN, instalado en junto a cordones de aceras o zonas de las cunetas de las calles.
Criterio de valoración económica: El precio incluye los equipos y la maquinaria necesarios para el desplazamiento y la disposición en obra de los elementos, pero no incluye la excavación ni el relleno del trasdós.
Incluye: Replanteo. Colocación de la malla soldada para la solera. Colado y compactación del hormigón en formación de solera. Colocación de la entrada. Conexionado de las colectoras a la entrada. Colocación de la malla soldada para la losa, alrededor de la boca del cono. Colado y compactación del hormigón. Colocación de marco, tapa de registro y accesorios. Comprobación de su correcto funcionamiento.
Criterio de cómputo de proyecto: Número de unidades previstas, según documentación gráfica de Proyecto.
Criterio de cómputo de obra: Se medirá el número de unidades realmente ejecutadas según especificaciones de Proyecto.

| Código | Ud | Descripción | Rendimiento | Precio | Importe |
|---|---|---|---|---|---|
| mt10haf070jqc | m³ | Hormigón H-35, clase de exposición ambiental A2+Q2, tamaño máximo del agregado 19 mm, consistencia muy plástica, elaborado, según CIRSOC 201 2005. (material) | 0.398 | 2602.6 | 1035.835 |
| mt07ame080iwc | m² | Malla soldada R 335 separación 150x250 mm, con alambres longitudinales de 8 mm de diámetro y alambres transversales de 5,0 mm de diámetro, acero AM 500 N, según IRAM-IAS U 500-06. (material) | 1.327 | 120.49 | 159.890 |
| mt11ras150c | Ud | Pozo para toma de muestras, monobloque, de polietileno de alta densidad, de 800 mm de diámetro nominal y 2,5 m de altura nominal, con cono reductor de 600 mm de diámetro nominal en la boca, con los escalones instalados, base con superficie acanalada, caño pasante con corte para toma de muestras, de 400 mm de diámetro y manguito de unión con junta elástica en la entrada. (material) | 1 | 15694.7 | 15694.700 |
| mt10hmf080we | m³ | Hormigón masivo H-35, clase de exposición ambiental A1+Q2, tamaño máximo del agregado 19 mm, consistencia muy plástica, elaborado, según CIRSOC 201 2005. (material) | 0.349 | 2562.52 | 894.319 |
| mt46tpr010g | Ud | Tapa circular y marco de fundición dúctil de 660 mm de diámetro exterior y 40 mm de altura, paso libre de 550 mm, para entrada, carga de rotura 250 kN. Tapa revestida con pintura bituminosa y marco sin cierre ni junta. (material) | 1 | 764.36 | 764.360 |
| mq04cag010a | h | Camión con grúa de hasta 6 t. (maquinaria) | 0.256 | 14154.93 | 3623.662 |
| mo041 | h | Oficial albañil especializado en trabajos de mampostería de obra civil. (mano de obra) | 2.119 | 11912.66 | 25242.927 |
| mo087 | h | Medio oficial albañil especializado en trabajos de mampostería de obra civil. (mano de obra) | 1.06 | 8905.02 | 9439.321 |
| % | % | Herramientas | 2 % | 56855.014 | 1137.100 |
|  |  | Costes directos |  |  | 57992.114 |

Residuos:
- colocación: mt07ame080iwc; factor de residuo 0.0075

## Recursos

**mt10haf070jqc** m³ Hormigón H-35, clase de exposición ambiental A2+Q2
Datos técnicos: Coste energético 2208.000 MJ; Emisión de CO2 253.000 kg; Código LER 17 01 01; Masa del elemento 2300 kg; Volumen 1.533333 m3

**mt07ame080iwc** m² Malla soldada R 335 separación 150x250 mm
Datos técnicos: Coste energético 33.127 MJ; Emisión de CO2 1.719 kg; Código LER 17 04 05; Masa del elemento 3.37 kg; Volumen 0.001605 m3

**mt11ras150c** Ud Pozo para toma de muestras
Datos técnicos: Coste energético 14101.462 MJ; Emisión de CO2 500.167 kg
Residuos:
- embalaje: re150101 Envases de papel y cartón. (componente de residuo); rendimiento 0.086 kg; Código LER 15 01 01; Masa del elemento 1 kg; Volumen 0.001333 m3

**mt10hmf080we** m³ Hormigón masivo H-35
Datos técnicos: Coste energético 2208.000 MJ; Emisión de CO2 253.000 kg; Código LER 17 01 01; Masa del elemento 2300 kg; Volumen 1.533333 m3

**mt46tpr010g** Ud Tapa circular y marco de fundición dúctil de 660 mm de diámetro exterior y 40 mm de altura
Datos técnicos: Coste energético 848.089 MJ; Emisión de CO2 52.911 kg
Residuos:
- embalaje: re150101 Envases de papel y cartón; rendimiento 0.072 kg
