# Canalización subterránea de telecomunicaciones, de caño rígido

- Propiedad del archivo: CYPE Ingenieros S.A.
- Formato: FIEBDC-3/2016
- Programa: Generador de precios de la construcción. CYPE Ingenieros, S.A.
- Fecha: 17/05/2024
- Ámbito geográfico: Argentina
- Divisa: ARS
- Costes indirectos: 3 %
- Gastos generales: 13 %
- Beneficio industrial: 6 %
- IVA: 21 %

## I Instalaciones

### IU Urbanas

#### IUT Redes de telecomunicaciones

**IUT030** m Canalización subterránea de telecomunicaciones, de caño rígido.
Canalización subterránea de telecomunicaciones formada por 4 caños rígidos de PVC-U, de 125 mm de diámetro y 1,5 mm de espesor y soporte separador cada 70 cm de longitud, ejecutada en zanja, sin incluir la excavación ni el posterior relleno de la zanja. Incluso hilo guía. Totalmente montada.
Incluye: Replanteo y trazado de la zanja. Refinado de fondos y laterales a mano, con extracción de las tierras. Presentación en seco de los caños. Colocación del hilo guía. Colocación de los caños.
Criterio de cómputo de proyecto: Longitud medida en proyección horizontal, según documentación gráfica de Proyecto.
Criterio de cómputo de obra: Se medirá, en proyección horizontal, la longitud realmente ejecutada según especificaciones de Proyecto.

| Código | Ud | Descripción | Rendimiento | Precio | Importe |
|---|---|---|---|---|---|
| mt35tpe010h | m | Caño rígido de PVC-U, de 125 mm de diámetro y 1,5 mm de espesor, suministrado en barras de 6 m de longitud. (material) | 4.2 | 1790.41 | 7519.722 |
| mt40iva040c | Ud | Soporte separador de polipropileno para 4 caños rígidos de PVC de 125 mm de diámetro. (material) | 1.43 | 285.49 | 408.251 |
| mt40iva030 | m | Hilo guía de polipropileno de 3 mm de diámetro. (material) | 4.6 | 69.33 | 318.918 |
| mo020 | h | Oficial albañil especializado en trabajos de mampostería. (mano de obra) | 0.427 | 11912.66 | 5086.706 |
| mo113 | h | Ayudante de albañil especializado en trabajos de mampostería. (mano de obra) | 0.427 | 8579.62 | 3663.498 |
| % | % | Herramientas | 2 % | 16997.095 | 339.942 |
|  |  | Costes directos |  |  | 17337.037 |

Residuos:
- colocación: mt40iva030 Hilo guía de polipropileno de 3 mm de diámetro; factor de residuo 0.0165625

## Recursos

**mt40iva030** m Hilo guía de polipropileno de 3 mm de diámetro
Datos técnicos: Coste energético 0.630 MJ; Emisión de CO2 0.074 kg; Código LER 17 04 11; Masa del elemento 0.0064 kg; Volumen 0.000004 m3
Residuos:
- embalaje: re150101 Envases de papel y cartón. (componente de residuo); rendimiento 0.065 kg; Código LER 15 01 01; Masa del elemento 1 kg; Volumen 0.001333 m3
