# Sistema de anclaje subterráneo de árbol

- Propiedad del archivo: CYPE Ingenieros S.A.
- Formato: FIEBDC-3/2016
- Programa: Generador de precios de la construcción. CYPE Ingenieros, S.A.
- Fecha: 17/05/2024
- Ámbito geográfico: Argentina
- Divisa: ARS
- Costes indirectos: 3 %
- Gastos generales: 13 %
- Beneficio industrial: 6 %
- IVA: 21 %

## J Jardinería

### JD Sistemas de drenaje, sujeción y protección

#### JDS Sistemas de anclaje

**JDS010** Ud Sistema de anclaje subterráneo de árbol.
Sistema subterráneo de anclaje de cepellón, para árbol con diámetro de tronco menor de 5 cm, formado por una cincha elástica de 3 m de longitud y 25 mm de ancho, entrelazada y clavada a tres rollizos de 10 a 12 cm de diámetro, empotrados en el fondo de la excavación formando en planta un triángulo equilátero, para su ajuste final mediante un tensor de trinquete.
Incluye: Rastrillado de la tierra del fondo del hoyo. Humectación del cepellón. Colocación del sistema de anclaje.
Criterio de cómputo de proyecto: Número de unidades previstas, según documentación gráfica de Proyecto.
Criterio de cómputo de obra: Se medirá el número de unidades realmente ejecutadas según especificaciones de Proyecto.

| Código | Ud | Descripción | Rendimiento | Precio | Importe |
|---|---|---|---|---|---|
| mt48adp010g | Ud | Kit de anclaje para sujeción del cepellón de un árbol con diámetro de tronco menor de 5 cm, compuesto por cincha elástica de 3 m de longitud y 25 mm de ancho y un tensor de trinquete. (material) | 1 | 709.43 | 709.430 |
| mt50spv030a | m | Rollizo de madera, de 10 a 12 cm de diámetro. (material) | 3 | 57.03 | 171.090 |
| mo040 | h | Oficial jardinero. (mano de obra) | 0.178 | 11912.66 | 2120.453 |
| mo115 | h | Ayudante de jardinero. (mano de obra) | 1.484 | 8579.62 | 12732.156 |
| % | % | Herramientas | 2 % | 15733.129 | 314.663 |
|  |  | Costes directos |  |  | 16047.792 |

Residuos:
- colocación: mt50spv030a Rollizo de madera, de 10 a 12 cm de diámetro; factor de residuo 0.0119714

## Recursos

**mt50spv030a** m Rollizo de madera, de 10 a 12 cm de diámetro
Datos técnicos: Coste energético 403.098 MJ; Emisión de CO2 -12.270 kg; Código LER 17 02 01; Masa del elemento 6.498 kg; Volumen 0.005907 m3
Residuos:
- embalaje: re170203 Plástico. (componente de residuo); rendimiento 0.002 kg; Código LER 17 02 03; Masa del elemento 1 kg; Volumen 0.001667 m3
