# Árbol de hoja perenne

- Propiedad del archivo: CYPE Ingenieros S.A.
- Formato: FIEBDC-3/2016
- Programa: Generador de precios de la construcción. CYPE Ingenieros, S.A.
- Fecha: 31/10/2025
- Ámbito geográfico: Argentina
- Divisa: ARS
- Costes indirectos: 3 %
- Gastos generales: 13 %
- Beneficio industrial: 6 %
- IVA: 21 %

## J Jardinería

### JS Suministro y plantación de especies

#### JSS Suministro de especies

**JSS010** Ud Árbol de hoja perenne.
Aligustre (Ligustrum texanum 'Silver star') de 8 a 14 cm de diámetro de tronco; suministro a raíz desnuda.
Incluye: Transporte y descarga a pie de hoyo de plantación.
Criterio de cómputo de proyecto: Número de unidades previstas, según documentación gráfica de Proyecto.
Criterio de cómputo de obra: Se medirá el número de unidades realmente suministradas según especificaciones de Proyecto.

| Código | Ud | Descripción | Rendimiento | Precio | Importe |
|---|---|---|---|---|---|
| mt48eap095rc | Ud | Aligustre (Ligustrum texanum 'Silver star') de 8 a 14 cm de diámetro de tronco; suministro a raíz desnuda. (material) | 1 | 1564.97 | 1564.970 |
| % | % | Herramientas | 2 % | 1564.970 | 31.299 |
|  |  | Costes directos |  |  | 1596.269 |
