# Cerramiento natural

- Propiedad del archivo: CYPE Ingenieros S.A.
- Formato: FIEBDC-3/2016
- Programa: Generador de precios de la construcción. CYPE Ingenieros, S.A.
- Fecha: 31/10/2025
- Ámbito geográfico: Argentina
- Divisa: ARS
- Costes indirectos: 3 %
- Gastos generales: 13 %
- Beneficio industrial: 6 %
- IVA: 21 %

## J Jardinería

### JV Cercado y ocultación

#### JVC Cerramientos naturales

**JVC010** m² Cerramiento natural.
Cerramiento de brezo natural, gramaje grueso, 8 kg/m², tejido cada 10 cm con alambre galvanizado de 1 mm de diámetro, ocultación del 100%, sujeto con alambre galvanizado sobre un soporte existente.
Incluye: Colocación del cerramiento natural y sujeción con alambre galvanizado.
Criterio de cómputo de proyecto: Superficie medida según documentación gráfica de Proyecto.
Criterio de cómputo de obra: Se medirá la superficie realmente ejecutada según especificaciones de Proyecto.

| Código | Ud | Descripción | Rendimiento | Precio | Importe |
|---|---|---|---|---|---|
| mt48cnj010m | m² | Brezo natural, gramaje grueso, 8 kg/m², tejido cada 10 cm con alambre galvanizado de 1 mm de diámetro, ocultación del 100%, suministrado en rollos de 180 cm de altura y 300 cm de longitud. (material) | 1 | 349.45 | 349.450 |
| mt08var050 | kg | Alambre galvanizado para atar, de 1,30 mm de diámetro. (material) | 0.1 | 25.08 | 2.508 |
| mo040 | h | Oficial jardinero. (mano de obra) | 0.11 | 33952.66 | 3734.793 |
| mo115 | h | Ayudante de jardinero. (mano de obra) | 0.11 | 24452.14 | 2689.735 |
| % | % | Herramientas | 2 % | 6776.486 | 135.530 |
|  |  | Costes directos |  |  | 6912.016 |

Residuos:
- colocación: mt48cnj010m; factor de residuo 0.0015
- colocación: mt08var050 Alambre galvanizado para atar, de 1,30 mm de diámetro; factor de residuo 0.0038

## Recursos

**mt48cnj010m** m² Brezo natural, gramaje grueso
Datos técnicos: Coste energético 399.796 MJ; Emisión de CO2 -10.390 kg; Código LER 17 02 01; Masa del elemento 8 kg; Volumen 0.007273 m3
Residuos:
- embalaje: re170203 Plástico. (componente de residuo); rendimiento 0.002 kg; Código LER 17 02 03; Masa del elemento 1 kg; Volumen 0.001667 m3

**mt08var050** kg Alambre galvanizado para atar, de 1,30 mm de diámetro
Datos técnicos: Coste energético 25.100 MJ; Emisión de CO2 2.560 kg; Código LER 17 04 05; Masa del elemento 1 kg; Volumen 0.000476 m3
