# Cerramiento natural

- Propiedad del archivo: CYPE Ingenieros S.A.
- Formato: FIEBDC-3/2016
- Programa: Generador de precios de la construcción. CYPE Ingenieros, S.A.
- Fecha: 17/05/2024
- Ámbito geográfico: Argentina
- Divisa: ARS
- Costes indirectos: 3 %
- Gastos generales: 13 %
- Beneficio industrial: 6 %
- IVA: 21 %

## J Jardinería

### JV Cercado y ocultación

#### JVC Cerramientos naturales

**JVC010** m² Cerramiento natural.
Cerramiento de cañizo de caña natural, de medias cañas, de 200 cm de altura, tejido con alambre galvanizado, sujeto con alambre galvanizado sobre un soporte existente.
Incluye: Colocación del cerramiento natural y sujeción con alambre galvanizado.
Criterio de cómputo de proyecto: Superficie medida según documentación gráfica de Proyecto.
Criterio de cómputo de obra: Se medirá la superficie realmente ejecutada según especificaciones de Proyecto.

| Código | Ud | Descripción | Rendimiento | Precio | Importe |
|---|---|---|---|---|---|
| mt48cnj020f | m² | Cañizo de caña natural, de medias cañas, de 200 cm de altura, tejido con alambre galvanizado, suministrado en rollos de 500 cm de ancho. (material) | 1 | 26.56 | 26.560 |
| mt08var050 | kg | Alambre galvanizado para atar, de 1,30 mm de diámetro. (material) | 0.1 | 18.92 | 1.892 |
| mo040 | h | Oficial jardinero. (mano de obra) | 0.237 | 11912.66 | 2823.300 |
| mo115 | h | Ayudante de jardinero. (mano de obra) | 0.237 | 8579.62 | 2033.370 |
| % | % | Herramientas | 2 % | 4885.122 | 97.702 |
|  |  | Costes directos |  |  | 4982.824 |

Residuos:
- colocación: mt48cnj020f; factor de residuo 0.0015
- colocación: mt08var050 Alambre galvanizado para atar, de 1,30 mm de diámetro; factor de residuo 0.0038

## Recursos

**mt48cnj020f** m² Cañizo de caña natural
Datos técnicos: Coste energético 28.166 MJ; Emisión de CO2 -0.718 kg; Código LER 17 02 01; Masa del elemento 0.56 kg; Volumen 0.000509 m3
Residuos:
- embalaje: re170203 Plástico. (componente de residuo); rendimiento 0.002 kg; Código LER 17 02 03; Masa del elemento 1 kg; Volumen 0.001667 m3

**mt08var050** kg Alambre galvanizado para atar, de 1,30 mm de diámetro
Datos técnicos: Coste energético 25.100 MJ; Emisión de CO2 2.560 kg; Código LER 17 04 05; Masa del elemento 1 kg; Volumen 0.000476 m3
