# Pavimento continuo de microcemento

- Propiedad del archivo: CYPE Ingenieros S.A.
- Formato: FIEBDC-3/2016
- Programa: Generador de precios de la construcción. CYPE Ingenieros, S.A.
- Fecha: 31/10/2025
- Ámbito geográfico: Argentina
- Divisa: ARS
- Costes indirectos: 3 %
- Gastos generales: 13 %
- Beneficio industrial: 6 %
- IVA: 21 %

## M Firmes y pavimentos urbanos

### MP Pavimentos urbanos

#### MPR Continuos de microcemento

**MPR005** m² Pavimento continuo de microcemento.
Pavimento continuo de microcemento, de 3 mm de espesor, realizado sobre superficie absorbente. IMPRIMACIÓN: a base de resinas sintéticas en dispersión acuosa, diluida en dos partes de agua. CAPA BASE: microcemento monocomponente, color blanco, en dos capas, (1 kg/m² cada capa) y malla de fibra de vidrio antiálcalis, de 80 g/m² de masa superficial. CAPA DECORATIVA: microcemento monocomponente, textura lisa, color blanco, en dos capas, (0,3 kg/m² cada capa). CAPA DE SELLADO: imprimación selladora transpirable y dos manos de sellador de poliuretano alifático, sin disolventes, acabado brillante.
Criterio de valoración económica: El precio no incluye la superficie soporte.
Incluye: Limpieza de la superficie soporte. Replanteo de las juntas de dilatación y paños de trabajo. Aplicación de la capa de imprimación. Aplicación de la capa base. Colocación de la malla embebida en la capa base. Lijado de pequeñas adherencias e imperfecciones. Aplicación de la capa decorativa. Aplicación de la capa de sellado. Limpieza final de la superficie acabada.
Criterio de cómputo de proyecto: Superficie medida en proyección horizontal, según documentación gráfica de Proyecto.
Criterio de cómputo de obra: Se medirá, en proyección horizontal, la superficie realmente ejecutada según especificaciones de Proyecto.

| Código | Ud | Descripción | Rendimiento | Precio | Importe |
|---|---|---|---|---|---|
| mt28mcm070k | l | Imprimación monocomponente, diluida en dos partes de agua, a base de resinas sintéticas en dispersión acuosa, para regularizar la porosidad y mejorar la adherencia de los soportes absorbentes y no absorbentes, para aplicar con rodillo. (material) | 0.135 | 152.04 | 20.525 |
| mt28mcm060e | m² | Malla de fibra de vidrio antiálcalis, de 80 g/m² de masa superficial y de 1x50 m, para armar microcementos. (material) | 1.05 | 24.94 | 26.187 |
| mt28mcm080mW1e | kg | Microcemento monocomponente, color blanco, compuesto de cemento, agregados seleccionados y aditivos, de gran dureza, adherencia y flexibilidad, como capa base, previo amasado con agua, para aplicar con llana. (material) | 2 | 59.3 | 118.600 |
| mt28mcm080nW1d | kg | Microcemento monocomponente, textura lisa, color blanco, compuesto de cemento, agregados seleccionados y aditivos, de gran dureza, adherencia y flexibilidad, como capa decorativa, previo amasado con agua, para aplicar con llana. (material) | 0.6 | 59.3 | 35.580 |
| mt08aaa010a | m³ | Agua. (material) | 0.004 | 25.08 | 0.100 |
| mt28mcm090d | l | Imprimación selladora transpirable con resinas acrílicas en dispersión acuosa, para aplicar con brocha. (material) | 0.12 | 200.7 | 24.084 |
| mt28mcm100p | l | Sellador de poliuretano alifático de dos componentes, sin disolventes, acabado brillante, para aplicar con brocha o rodillo. (material) | 0.12 | 562.56 | 67.507 |
| mo020 | h | Oficial albañil especializado en trabajos de mampostería. (mano de obra) | 0.873 | 33952.66 | 29640.672 |
| mo113 | h | Ayudante de albañil especializado en trabajos de mampostería. (mano de obra) | 1.558 | 24452.14 | 38096.434 |
| % | % | Herramientas | 2 % | 68029.689 | 1360.594 |
|  |  | Costes directos |  |  | 69390.283 |

Residuos:
- colocación: mt28mcm070k; factor de residuo 0.0374317
- colocación: mt28mcm060e Malla de fibra de vidrio antiálcalis, de 80 g/m² de masa superficial y de 1x50 m, para armar microcementos; factor de residuo 0.055
- colocación: mt28mcm080mW1e; factor de residuo 0.050961
- colocación: mt28mcm080nW1d; factor de residuo 0.050961
- colocación: mt28mcm090d Imprimación selladora transpirable con resinas acrílicas en dispersión acuosa, para aplicar con brocha; factor de residuo 0.03
- colocación: mt28mcm100p; factor de residuo 0.03

## Recursos

**mt28mcm070k** l Imprimación monocomponente
Datos técnicos: Coste energético 76.812 MJ; Emisión de CO2 2.919 kg; Código LER 17 09 04; Masa del elemento 1.01 kg; Volumen 0.000673 m3
Residuos:
- embalaje: re150104 Envases metálicos. (componente de residuo); rendimiento 0.059 kg; Código LER 15 01 04; Masa del elemento 1 kg; Volumen 0.001667 m3

**mt28mcm060e** m² Malla de fibra de vidrio antiálcalis, de 80 g/m² de masa superficial y de 1x50 m, para armar microcementos
Datos técnicos: Coste energético 7.942 MJ; Emisión de CO2 0.389 kg; Código LER 17 02 03; Masa del elemento 0.08 kg; Volumen 0.000133 m3
Residuos:
- embalaje: re170203 Plástico. (componente de residuo); rendimiento 0.024 kg; Código LER 17 02 03; Masa del elemento 1 kg; Volumen 0.001667 m3

**mt28mcm080mW1e** kg Microcemento monocomponente
Datos técnicos: Coste energético 15.056 MJ; Emisión de CO2 0.575 kg; Código LER 17 09 04; Masa del elemento 1 kg; Volumen 0.000667 m3
Residuos:
- embalaje: re170203 Plástico; rendimiento 0.003 kg

**mt28mcm080nW1d** kg Microcemento monocomponente
Datos técnicos: Coste energético 15.056 MJ; Emisión de CO2 0.575 kg; Código LER 17 09 04; Masa del elemento 1 kg; Volumen 0.000667 m3
Residuos:
- embalaje: re170203 Plástico; rendimiento 0.003 kg

**mt08aaa010a** m³ Agua
Datos técnicos: Coste energético 60.000 MJ; Emisión de CO2 30.000 kg

**mt28mcm090d** l Imprimación selladora transpirable con resinas acrílicas en dispersión acuosa, para aplicar con brocha
Datos técnicos: Coste energético 77.416 MJ; Emisión de CO2 2.943 kg; Código LER 17 09 04; Masa del elemento 1.017 kg; Volumen 0.000678 m3
Residuos:
- embalaje: re150104 Envases metálicos; rendimiento 0.064 kg

**mt28mcm100p** l Sellador de poliuretano alifático de dos componentes
Datos técnicos: Coste energético 149.405 MJ; Emisión de CO2 7.246 kg; Código LER 17 09 04; Masa del elemento 1.03 kg; Volumen 0.000687 m3
Residuos:
- embalaje: re150104 Envases metálicos; rendimiento 0.064 kg
