# Pista de pádel

- Propiedad del archivo: CYPE Ingenieros S.A.
- Formato: FIEBDC-3/2016
- Programa: Generador de precios de la construcción. CYPE Ingenieros, S.A.
- Fecha: 17/05/2024
- Ámbito geográfico: Argentina
- Divisa: ARS
- Costes indirectos: 3 %
- Gastos generales: 13 %
- Beneficio industrial: 6 %
- IVA: 21 %

## T Equipamiento urbano

### TA Instalaciones deportivas completas

#### TAP Pistas de pádel

**TAP005** Ud Pista de pádel.
Pista de pádel, de 20x10 m, con cerramiento de 4 m de altura en los fondos y en los 2 m iniciales de cada lateral, y de 3 m de altura en el resto, con dos puertas de acceso, lunas de vidrio de seguridad templado, de 12 mm de espesor y soportes de luminarias, de 3 m de longitud, para fijar sobre la estructura metálica, formado por: estructura metálica, compuesta por 4 columnas de esquina y 26 columnas intermedios de acero S235JR laminado en caliente, de 100x50 mm y 2 mm de espesor, acabado galvanizado, con refuerzos de chapa plegada galvanizada en caliente, de 2 mm de espesor y 0,58 m de longitud, soldada a la columna; placas de anclaje de acero S235JR laminado en caliente, con taladros de 18 mm de diámetro, de 260x180 mm y 8 mm de espesor, acabado galvanizado, para columnas intermedios y placas de anclaje especiales de acero S235JR laminado en caliente, de 8 mm de espesor, acabado galvanizado, para columnas de esquina; malla soldada de acero galvanizado, de 50x50 mm y 4 mm de diámetro; marcos para fijación de malla soldada compuestos por perfiles angulares de chapa galvanizada en caliente, de 2,5 mm de espesor, con taladros para alojamiento de las puntas de la malla soldada; dos puertas de acceso con cerradura; travesaños horizontales de caño de acero galvanizado en caliente, de 40x30 mm y 1,5 mm de espesor; y pletinas horizontales para refuerzo y fijación de malla de fleje galvanizado en caliente, de 40x3 mm; conjunto de lunas de vidrio de seguridad templado, de 12 mm de espesor, compuesto por 14 lunas de vidrio de seguridad templado, de 2995x1995 mm y 12 mm de espesor, y 4 lunas de vidrio de seguridad templado, de 1995x1995 mm y 12 mm de espesor, con taladros para fijación a la estructura y cuatro soportes de luminarias, de 3 m de longitud, para fijar sobre la estructura metálica, cada uno de ellos compuesto por una columna de acero S235JR laminado en caliente, de 100x50 mm y 2 mm de espesor, acabado galvanizado, y una cruceta de chapa plegada galvanizada en caliente, de 2 mm de espesor, con taladros para fijación de luminarias.
Criterio de valoración económica: El precio no incluye la fundación, el pavimento deportivo, el equipamiento deportivo, las luminarias ni la instalación eléctrica.
Incluye: Replanteo. Montaje y fijación de la estructura metálica. Colocación y fijación de las lunas de vidrio. Montaje y fijación, sobre la estructura metálica, de los soportes complementarios de las luminarias. Comprobación de su correcto funcionamiento.
Criterio de cómputo de proyecto: Número de unidades previstas, según documentación gráfica de Proyecto.
Criterio de cómputo de obra: Se medirá el número de unidades realmente ejecutadas según especificaciones de Proyecto.

| Código | Ud | Descripción | Rendimiento | Precio | Importe |
|---|---|---|---|---|---|
| mt47cit500a | Ud | Estructura metálica, compuesta por 4 columnas de esquina y 26 columnas intermedios de acero S235JR laminado en caliente, de 100x50 mm y 2 mm de espesor, acabado galvanizado, con refuerzos de chapa plegada galvanizada en caliente, de 2 mm de espesor y 0,58 m de longitud, soldada a la columna; placas de anclaje de acero S235JR laminado en caliente, con taladros de 18 mm de diámetro, de 260x180 mm y 8 mm de espesor, acabado galvanizado, para columnas intermedios y placas de anclaje especiales de acero S235JR laminado en caliente, de 8 mm de espesor, acabado galvanizado, para columnas de esquina; malla soldada de acero galvanizado, de 50x50 mm y 4 mm de diámetro; marcos para fijación de malla soldada compuestos por perfiles angulares de chapa galvanizada en caliente, de 2,5 mm de espesor, con taladros para alojamiento de las puntas de la malla soldada; dos puertas de acceso con cerradura; travesaños horizontales de caño de acero galvanizado en caliente, de 40x30 mm y 1,5 mm de espesor; y pletinas horizontales para refuerzo y fijación de malla de fleje galvanizado en caliente, de 40x3 mm, acabado lacado, de color a elegir, con elementos de fijación. (material) | 1 | 141784.9 | 141784.900 |
| mt47cit510b | Ud | Conjunto de lunas de vidrio de seguridad templado, de 12 mm de espesor, compuesto por 14 lunas de vidrio de seguridad templado, de 2995x1995 mm y 12 mm de espesor, y 4 lunas de vidrio de seguridad templado, de 1995x1995 mm y 12 mm de espesor, con taladros para fijación a la estructura, con elementos de fijación. (material) | 1 | 98165.99 | 98165.990 |
| mt47cit520a | Ud | Soportes de luminarias, de 3 m de longitud, para fijar sobre la estructura metálica, cada uno de ellos compuesto por una columna de acero S235JR laminado en caliente, de 100x50 mm y 2 mm de espesor, acabado galvanizado, y una cruceta de chapa plegada galvanizada en caliente, de 2 mm de espesor, con taladros para fijación de luminarias, acabado lacado, de color a elegir. (material) | 4 | 1862.79 | 7451.160 |
| mo041 | h | Oficial albañil especializado en trabajos de mampostería de obra civil. (mano de obra) | 35.618 | 11912.66 | 424305.124 |
| mo087 | h | Medio oficial albañil especializado en trabajos de mampostería de obra civil. (mano de obra) | 35.618 | 8905.02 | 317179.002 |
| % | % | Herramientas | 2 % | 988886.176 | 19777.724 |
|  |  | Costes directos |  |  | 1008663.900 |

Residuos:
- colocación: mt47cit510b; factor de residuo 0.0055

## Recursos

**mt47cit510b** Ud Conjunto de lunas de vidrio de seguridad templado
Datos técnicos: Coste energético 74980.925 MJ; Emisión de CO2 5496.206 kg; Código LER 17 02 02; Masa del elemento 2987.1 kg; Volumen 2.9871 m3
Residuos:
- embalaje: re170201 Madera. (componente de residuo); rendimiento 0.034 kg; Código LER 17 02 01; Masa del elemento 1 kg; Volumen 0.000909 m3
- embalaje: re170203 Plástico. (componente de residuo); rendimiento 0.001 kg; Código LER 17 02 03; Masa del elemento 1 kg; Volumen 0.001667 m3
