# Barra de saltos

- Propiedad del archivo: CYPE Ingenieros S.A.
- Formato: FIEBDC-3/2016
- Programa: Generador de precios de la construcción. CYPE Ingenieros, S.A.
- Fecha: 08/10/2024
- Ámbito geográfico: Argentina
- Divisa: ARS
- Costes indirectos: 3 %
- Gastos generales: 13 %
- Beneficio industrial: 6 %
- IVA: 21 %

## T Equipamiento urbano

### TD Equipamientos deportivos

#### TDA Circuito de ejercicios a pie

**TDA030** Ud Barra de saltos.
Barra de saltos de madera de pino silvestre, tratada en autoclave, con clase de uso 4, acabada con barniz protector, formada por un larguero cuadrado de 0,15 m de lado y 1,00 m de longitud, apoyado sobre dos postes, con tornillería de acero galvanizado, embutida y protegida con tapones de seguridad, para usuarios de más de 12 años, con zona de seguridad de 12,00 m² y 0,50 m de altura libre de caída, fijada a una base de hormigón H-20, clase de exposición ambiental A1, tamaño máximo del agregado 19,0 mm, consistencia plástica. Incluso replanteo, excavación manual del terreno y fijación del equipamiento deportivo. Totalmente montada y probada.
Incluye: Replanteo. Excavación con medios manuales. Colado de la base de apoyo. Montaje y fijación del equipamiento deportivo.
Criterio de cómputo de proyecto: Número de unidades previstas, según documentación gráfica de Proyecto.
Criterio de cómputo de obra: Se medirá el número de unidades realmente ejecutadas según especificaciones de Proyecto.

| Código | Ud | Descripción | Rendimiento | Precio | Importe |
|---|---|---|---|---|---|
| mt10hmf080Ff | m³ | Hormigón masivo H-20, clase de exposición ambiental A1, tamaño máximo del agregado 19 mm, consistencia plástica, elaborado, según CIRSOC 201 2005. (material) | 0.3 | 3181.9 | 954.570 |
| mt52dep030a | Ud | Barra de saltos de madera de pino silvestre, tratada en autoclave, con clase de uso 4, acabada con barniz protector, formada por un larguero cuadrado de 0,15 m de lado y 1,00 m de longitud, apoyado sobre dos postes, con tornillería de acero galvanizado, embutida y protegida con tapones de seguridad, para usuarios de más de 12 años, con zona de seguridad de 12,00 m² y 0,50 m de altura libre de caída, incluso elementos de fijación. (material) | 1 | 4059.77 | 4059.770 |
| mo041 | h | Oficial albañil especializado en trabajos de mampostería de obra civil. (mano de obra) | 0.475 | 32526.94 | 15450.297 |
| mo087 | h | Medio oficial albañil especializado en trabajos de mampostería de obra civil. (mano de obra) | 0.712 | 24314.72 | 17312.081 |
| % | % | Herramientas | 2 % | 37776.718 | 755.534 |
|  |  | Costes directos |  |  | 38532.252 |

## Recursos

**mt10hmf080Ff** m³ Hormigón masivo H-20
Datos técnicos: Coste energético 1840.000 MJ; Emisión de CO2 230.000 kg; Código LER 17 01 01; Masa del elemento 2300 kg; Volumen 1.533333 m3

**mt52dep030a** Ud Barra de saltos de madera de pino silvestre
Datos técnicos: Coste energético 4313.498 MJ; Emisión de CO2 -55.989 kg
Residuos:
- embalaje: re150101 Envases de papel y cartón. (componente de residuo); rendimiento 3.585 kg; Código LER 15 01 01; Masa del elemento 1 kg; Volumen 0.001333 m3
