# Baliza de acero corten

- Propiedad del archivo: CYPE Ingenieros S.A.
- Formato: FIEBDC-3/2016
- Programa: Generador de precios de la construcción. CYPE Ingenieros, S.A.
- Fecha: 08/10/2024
- Ámbito geográfico: Argentina
- Divisa: ARS
- Costes indirectos: 3 %
- Gastos generales: 13 %
- Beneficio industrial: 6 %
- IVA: 21 %

## T Equipamiento urbano

### TI Iluminación viaria

#### TIB Balizas

**TIB010** Ud Baliza de acero corten.
Baliza modelo Área "SANTA & COLE", de 1100 mm de altura, compuesta por cuerpo de acero corten de 6 mm de espesor con forma de tetraedro y reflector inclinado de acero inoxidable AISI 304, con 3 led de 25 W, clase de protección I, grado de protección IP66, fijada a una base de hormigón H-20, clase de exposición ambiental A1, tamaño máximo del agregado 19,0 mm, consistencia plástica. Incluso replanteo, excavación manual del terreno, elementos de anclaje, accesorios y eliminación y limpieza del material sobrante.
Incluye: Replanteo. Excavación. Colado de la base de apoyo. Colocación de los elementos de anclaje. Fijación de la baliza. Conexionado. Colocación de la lámpara y accesorios. Eliminación y limpieza del material sobrante.
Criterio de cómputo de proyecto: Número de unidades previstas, según documentación gráfica de Proyecto.
Criterio de cómputo de obra: Se medirá el número de unidades realmente ejecutadas según especificaciones de Proyecto.

| Código | Ud | Descripción | Rendimiento | Precio | Importe |
|---|---|---|---|---|---|
| mt34syc301b | Ud | Baliza modelo Área "SANTA & COLE", de 1100 mm de altura, compuesta por cuerpo de acero corten de 6 mm de espesor con forma de tetraedro y reflector inclinado de acero inoxidable AISI 304, con 3 led de 25 W, clase de protección I, grado de protección IP66, incluso pernos de anclaje. (material) | 1 | 1852458.81 | 1852458.810 |
| mt10hmf080Fe | m³ | Hormigón masivo H-20, clase de exposición ambiental A1, tamaño máximo del agregado 19 mm, consistencia muy plástica, elaborado, según CIRSOC 201 2005. (material) | 0.25 | 3191.66 | 797.915 |
| mo020 | h | Oficial albañil especializado en trabajos de mampostería. (mano de obra) | 0.237 | 32526.94 | 7708.885 |
| mo077 | h | Medio oficial albañil especializado en trabajos de mampostería. (mano de obra) | 0.237 | 24314.72 | 5762.589 |
| mo003 | h | Oficial electricista. (mano de obra) | 0.237 | 33423.53 | 7921.377 |
| mo102 | h | Medio oficial electricista. (mano de obra) | 0.237 | 24268.44 | 5751.620 |
| % | % | Herramientas | 2 % | 1880401.196 | 37608.024 |
|  |  | Costes directos |  |  | 1918009.220 |

## Recursos

**mt34syc301b** Ud Baliza modelo Área "SANTA & COLE"
Datos técnicos: Coste energético 3132.459 MJ; Emisión de CO2 214.768 kg
Residuos:
- embalaje: re150101 Envases de papel y cartón. (componente de residuo); rendimiento 0.35 kg; Código LER 15 01 01; Masa del elemento 1 kg; Volumen 0.001333 m3

**mt10hmf080Fe** m³ Hormigón masivo H-20
Datos técnicos: Coste energético 1840.000 MJ; Emisión de CO2 230.000 kg; Código LER 17 01 01; Masa del elemento 2300 kg; Volumen 1.533333 m3
