# Guardacontenedor de madera

- Propiedad del archivo: CYPE Ingenieros S.A.
- Formato: FIEBDC-3/2016
- Programa: Generador de precios de la construcción. CYPE Ingenieros, S.A.
- Fecha: 03/06/2025
- Ámbito geográfico: Argentina
- Divisa: ARS
- Costes indirectos: 3 %
- Gastos generales: 13 %
- Beneficio industrial: 6 %
- IVA: 21 %

## T Equipamiento urbano

### TM Equipamiento urbano

#### TMC Contenedores

**TMC040** Ud Guardacontenedor de madera.
Guardacontenedor de madera de pino Suecia tratada en autoclave, con clase de uso 4, de 2,10x1,95x2,20 m, con cobertura a un agua protegida con membrana asfáltica, todo ello montado con herrajes, tarugos de expansión y tornillería galvanizada en caliente, embutida y protegida con tapones de seguridad, fijado mediante base metálica galvanizada de 15x15 cm con perfil tubular de 7x7 cm de sección a una superficie soporte.
Criterio de valoración económica: El precio no incluye la superficie soporte.
Incluye: Replanteo. Montaje. Eliminación y limpieza del material sobrante.
Criterio de cómputo de proyecto: Número de unidades previstas, según documentación gráfica de Proyecto.
Criterio de cómputo de obra: Se medirá el número de unidades realmente ejecutadas según especificaciones de Proyecto.

| Código | Ud | Descripción | Rendimiento | Precio | Importe |
|---|---|---|---|---|---|
| mt52muc050a | Ud | Guardacontenedor de madera de pino Suecia tratada en autoclave, con clase de uso 4, de 2,10x1,95x2,20 m, con cobertura a un agua protegida con membrana asfáltica, todo ello montado con herrajes, tarugos de expansión y tornillería galvanizada en caliente, embutida y protegida con tapones de seguridad. (material) | 1 | 13934.87 | 13934.870 |
| mt52muc060a | Ud | Base metálica galvanizada de 15x15 cm con perfil tubular de 7x7 cm de sección. (material) | 4 | 156.67 | 626.680 |
| mq04cag010a | h | Camión con grúa de hasta 6 t. (maquinaria) | 0.33 | 38760.93 | 12791.107 |
| mo087 | h | Medio oficial albañil especializado en trabajos de mampostería de obra civil. (mano de obra) | 3.562 | 25378.93 | 90399.749 |
| mo041 | h | Oficial albañil especializado en trabajos de mampostería de obra civil. (mano de obra) | 3.562 | 33952.66 | 120939.375 |
| % | % | Herramientas | 2 % | 238691.781 | 4773.836 |
|  |  | Costes directos |  |  | 243465.617 |
