# Protección contra el viento de zona de trabajo

- Propiedad del archivo: CYPE Ingenieros S.A.
- Formato: FIEBDC-3/2016
- Programa: Generador de precios de la construcción. CYPE Ingenieros, S.A.
- Fecha: 17/05/2024
- Ámbito geográfico: Argentina
- Divisa: ARS
- Costes indirectos: 3 %
- Gastos generales: 13 %
- Beneficio industrial: 6 %
- IVA: 21 %

## Y Seguridad y salud

### YC Sistemas de protección colectiva

#### YCT Protección de zonas de trabajo

**YCT030** m Protección contra el viento de zona de trabajo.
Protección contra el viento de zona de trabajo, de 2 m de altura, compuesta por paneles de chapa perfilada de acero galvanizado, de 0,6 mm de espesor, entre 40 y 50 mm de altura de perfil, entre 250 y 270 mm de intereje, amortizables en 10 usos y perfiles en S de chapa plegada de acero galvanizado, de 102x33x1,5 mm, acabado sendzimir, de 2,8 m de longitud, anclados al terreno mediante dados de hormigón H-20, clase de exposición ambiental A1, tamaño máximo del agregado 19,0 mm, consistencia plástica de 102x33x1,5 cm, cada 1,5 m, amortizables en 2 usos. Incluso anclajes mecánicos para la fijación de las chapas a los perfiles.
Criterio de cómputo de proyecto: Longitud medida según Estudio o Estudio Básico de Seguridad y Salud.
Criterio de cómputo de obra: Se medirá la longitud realmente montada según especificaciones de Estudio o Estudio Básico de Seguridad y Salud.

| Código | Ud | Descripción | Rendimiento | Precio | Importe |
|---|---|---|---|---|---|
| mt13ccg100b | m² | Chapa perfilada de acero galvanizado, de 0,6 mm de espesor, entre 40 y 50 mm de altura de perfil, entre 250 y 270 mm de intereje e inercia entre 13 y 21 cm4. (material) | 0.2 | 68.14 | 13.628 |
| mt50spv050a | m | Perfil en S de chapa plegada de acero galvanizado, acabado sendzimir, de 102x33x1,5 mm. (material) | 1.246 | 134.4 | 167.462 |
| mt10hmf080Ff | m³ | Hormigón masivo H-20, clase de exposición ambiental A1, tamaño máximo del agregado 19 mm, consistencia plástica, elaborado, según CIRSOC 201 2005. (material) | 0.111 | 2395.89 | 265.944 |
| mt50spd078 | Ud | Anclaje mecánico con tornillo autotaladrante de cabeza hexagonal con arandela y junta de goma. (material) | 2 | 14.37 | 28.740 |
| mo119 | h | Oficial 1ª Seguridad y Salud. (mano de obra) | 0.594 | 11912.66 | 7076.120 |
| mo120 | h | Peón Seguridad y Salud. (mano de obra) | 0.594 | 8579.62 | 5096.294 |
| % | % | Herramientas | 2 % | 12648.188 | 252.964 |
|  |  | Costes directos |  |  | 12901.152 |

Residuos:
- colocación: mt13ccg100b; factor de residuo 0.02
- colocación: mt50spv050a Perfil en S de chapa plegada de acero galvanizado, acabado sendzimir, de 102x33x1,5 mm; factor de residuo 1

## Recursos

**mt13ccg100b** m² Chapa perfilada de acero galvanizado
Datos técnicos: Coste energético 227.188 MJ; Emisión de CO2 20.741 kg; Código LER 17 04 05; Masa del elemento 7.07 kg; Volumen 0.003367 m3
Residuos:
- embalaje: re170203 Plástico. (componente de residuo); rendimiento 0.02 kg; Código LER 17 02 03; Masa del elemento 1 kg; Volumen 0.001667 m3

**mt50spv050a** m Perfil en S de chapa plegada de acero galvanizado, acabado sendzimir, de 102x33x1,5 mm
Datos técnicos: Coste energético 70.280 MJ; Emisión de CO2 7.168 kg; Código LER 17 04 05; Masa del elemento 2.8 kg; Volumen 0.001333 m3

**mt10hmf080Ff** m³ Hormigón masivo H-20
Datos técnicos: Coste energético 1840.000 MJ; Emisión de CO2 230.000 kg; Código LER 17 01 01; Masa del elemento 2300 kg; Volumen 1.533333 m3
