# Cono

- Propiedad del archivo: CYPE Ingenieros S.A.
- Formato: FIEBDC-3/2016
- Programa: Generador de precios de la construcción. CYPE Ingenieros, S.A.
- Fecha: 08/10/2024
- Ámbito geográfico: Argentina
- Divisa: ARS
- Costes indirectos: 3 %
- Gastos generales: 13 %
- Beneficio industrial: 6 %
- IVA: 21 %

## Y Seguridad y salud

### YS Señalización provisional de obras

#### YSB Balizamiento

**YSB060** Ud Cono.
Cono de balizamiento reflectante de 75 cm de altura, de 2 piezas, con cuerpo de polietileno y base de caucho, con 1 banda reflectante de 300 mm de ancho y retrorreflectancia nivel 1 (E.G.), amortizable en 10 usos. Incluso, mantenimiento en condiciones seguras durante todo el periodo de tiempo que se requiera y desmontaje.
Incluye: Colocación y comprobación. Desmontaje posterior. Transporte hasta el lugar de almacenaje o retirada a contenedor.
Criterio de cómputo de proyecto: Número de unidades previstas, según Estudio o Estudio Básico de Seguridad y Salud.
Criterio de cómputo de obra: Se medirá el número de unidades realmente colocadas según especificaciones de Estudio o Estudio Básico de Seguridad y Salud.

| Código | Ud | Descripción | Rendimiento | Precio | Importe |
|---|---|---|---|---|---|
| mt50bal030Ca | Ud | Cono de balizamiento reflectante de 75 cm de altura, de 2 piezas, con cuerpo de polietileno y base de caucho, con 1 banda reflectante de 300 mm de ancho y retrorreflectancia nivel 1 (E.G.). (material) | 0.1 | 371.99 | 37.199 |
| mo120 | h | Peón Seguridad y Salud. (mano de obra) | 0.024 | 23426.25 | 562.230 |
| % | % | Herramientas | 2 % | 599.429 | 11.989 |
|  |  | Costes directos |  |  | 611.418 |

Residuos:
- colocación: mt50bal030Ca; factor de residuo 1

## Recursos

**mt50bal030Ca** Ud Cono de balizamiento reflectante de 75 cm de altura
Datos técnicos: Coste energético 609.876 MJ; Emisión de CO2 23.571 kg; Código LER 17 02 03; Masa del elemento 5.4 kg; Volumen 0.009 m3
