# Colector

- Propiedad del archivo: CYPE INGENIEROS, S.A.
- Formato: FIEBDC-3/2002
- Ámbito geográfico: Argentina
- Divisa: ARS
- Costes indirectos: 3.00 %
- Gastos generales: 13.00 %
- Beneficio industrial: 6.00 %
- IVA: 21.00 %

## I Instalaciones

### IF Plomería

#### IFI Instalación interior

**IFI009** Ud Colector.
Colector de latón, en H, "FITTINGS ESTÁNDAR", con entrada de 20 mm de diámetro y 3 ramales a 45°, una de 20 mm y dos de 16 mm de diámetro, sistema de unión Eco-Press, con prensado tipo RF, para cañería de polietileno reticulado (PEX).
Incluye: Replanteo. Colocación del colector. Conexionado de cañerías. Comprobación de su correcto funcionamiento.
Criterio de cómputo de proyecto: Número de unidades previstas, según documentación gráfica de Proyecto.
Criterio de cómputo de obra: Se medirá el número de unidades realmente ejecutadas según especificaciones de Proyecto.

| Código | Ud | Descripción | Rendimiento | Precio | Importe |
|---|---|---|---|---|---|
| mt37alf120a | Ud | Colector de latón, en H, "FITTINGS ESTÁNDAR", con entrada de 20 mm de diámetro y 3 ramales a 45°, una de 20 mm y dos de 16 mm de diámetro, sistema de unión Eco-Press, con prensado tipo RF, para cañería de polietileno reticulado (PEX). (material) | 1.000 | 389.92 | 389.92 |
| mt37www010 | Ud | Material auxiliar para instalaciones de plomería. (material) | 1.000 | 22.07 | 22.07 |
| mo008 | h | Oficial plomero. (mano de obra) | 0.108 | 33423.53 | 3609.74 |
| mo107 | h | Medio oficial plomero. (mano de obra) | 0.108 | 24268.44 | 2620.99 |
| % | % | Herramientas | 2 % | 6642.72 | 132.85 |
|  |  | Costes directos |  |  | 6775.57 |
