# Instalación interior para cocina

- Propiedad del archivo: CYPE INGENIEROS, S.A.
- Formato: FIEBDC-3/2002
- Ámbito geográfico: Argentina
- Divisa: ARS
- Costes indirectos: 3.00 %
- Gastos generales: 13.00 %
- Beneficio industrial: 6.00 %
- IVA: 21.00 %

## I Instalaciones

### IF Plomería

#### IFI Instalación interior

**IFI012** Ud Instalación interior para cocina.
Instalación interior de plomería para cocina con dotación para: pileta de cocina, toma y llave de paso para lavavajillas, realizada con caño de polietileno reticulado (PE-X), "FITTINGS ESTÁNDAR", para la red de agua fría y caliente que conecta la ramal a 45° particular o una de sus ramificaciones con cada uno de los artefactos sanitarios, con los diámetros necesarios para cada punto de servicio. Incluso llaves de paso de cuarto húmedo para el corte del suministro de agua, de latón, material auxiliar para montaje y sujeción a la obra, ramal a 45° particular, accesorios de ramales a 45°.
Criterio de valoración económica: El precio no incluye las ayudas de albañilería para instalaciones.
Incluye: Replanteo. Colocación y fijación de cañerías y llaves.
Criterio de cómputo de proyecto: Número de unidades previstas, según documentación gráfica de Proyecto.
Criterio de cómputo de obra: Se medirá el número de unidades realmente ejecutadas según especificaciones de Proyecto.

| Código | Ud | Descripción | Rendimiento | Precio | Importe |
|---|---|---|---|---|---|
| mt37tpf400a | Ud | Material auxiliar para montaje y sujeción a la obra de las cañerías de polietileno reticulado (PE-Xa), "FITTINGS ESTÁNDAR", de 16 mm de diámetro exterior. (material) | 8.100 | 1.45 | 11.75 |
| mt37tpf010ag | m | Caño de polietileno reticulado (PE-Xa), "FITTINGS ESTÁNDAR", de 16 mm de diámetro exterior, serie 4, clase 1-2-5/8 bar y clase 4/10 bar, suministrado en rollos, según ISO 15875-2, con el precio incrementado el 30% en concepto de accesorios y piezas especiales. (material) | 8.100 | 37.70 | 305.37 |
| mt37tpf400b | Ud | Material auxiliar para montaje y sujeción a la obra de las cañerías de polietileno reticulado (PE-Xa), "FITTINGS ESTÁNDAR", de 20 mm de diámetro exterior. (material) | 11.000 | 1.92 | 21.12 |
| mt37tpf010bg | m | Caño de polietileno reticulado (PE-Xa), "FITTINGS ESTÁNDAR", de 20 mm de diámetro exterior, serie 5, clase 1-2-5/6 bar y clase 4/8 bar, suministrado en rollos, según ISO 15875-2, con el precio incrementado el 30% en concepto de accesorios y piezas especiales. (material) | 11.000 | 50.00 | 550.00 |
| mt37avf010b | Ud | Válvula de esfera, de latón, de 20 mm de diámetro, "FITTINGS ESTÁNDAR", sistema de unión Eco-Press, con prensado tipo RF, para cañería de polietileno reticulado (PEX). (material) | 2.000 | 346.58 | 693.16 |
| mt37avf170d | Ud | Mando de palanca, con embellecedor, "FITTINGS ESTÁNDAR". (material) | 2.000 | 161.70 | 323.40 |
| mt31gcg070a | Ud | Llave de paso para lavadora o lavavajillas, para roscar, gama básica, de 1/2" de diámetro. (material) | 1.000 | 30576.10 | 30576.10 |
| op00ato010 |  | Atornillador. | 1.000 | 0.00 | 0.00 |
| op00mar010 |  | Martillo. | 1.000 | 0.00 | 0.00 |
| op00tal010 |  | Taladro. | 1.000 | 0.00 | 0.00 |
| mo008 | h | Oficial plomero. (mano de obra) | 4.020 | 33423.53 | 134362.59 |
| mo107 | h | Medio oficial plomero. (mano de obra) | 4.020 | 24268.44 | 97559.13 |
| % | % | Herramientas | 2 % | 264402.62 | 5288.05 |
|  |  | Costes directos |  |  | 269690.67 |
