# Cañería multicapa de polietileno reticulado/aluminio/polietileno (PE-X/Al/PE), preaislada térmicamente, "FITTINGS ESTÁNDAR"

- Propiedad del archivo: CYPE INGENIEROS, S.A.
- Formato: FIEBDC-3/2002
- Ámbito geográfico: Argentina
- Divisa: ARS
- Costes indirectos: 3.00 %
- Gastos generales: 13.00 %
- Beneficio industrial: 6.00 %
- IVA: 21.00 %

## I Instalaciones

### IH Cañerías para fluidos

#### IHU Cañerías multicapa, preaisladas.

**IHU111** m Cañería multicapa de polietileno reticulado/aluminio/polietileno (PE-X/Al/PE), preaislada térmicamente, "FITTINGS ESTÁNDAR".
Cañería formada por caño multicapa de polietileno reticulado/aluminio/polietileno (PE-X/Al/PE), de 16 mm de diámetro exterior y 2 mm de espesor, serie 4, clase 1-2-5/8 bar y clase 4/10 bar, suministrado en rollos, con aislamiento térmico de 6 mm de espesor y capa de protección, "FITTINGS ESTÁNDAR". Instalación en superficie. Incluso material auxiliar para montaje y sujeción a la obra, accesorios y piezas especiales.
Incluye: Replanteo. Colocación y fijación de caños, accesorios y piezas especiales.
Criterio de cómputo de proyecto: Longitud medida según documentación gráfica de Proyecto.
Criterio de cómputo de obra: Se medirá la longitud realmente ejecutada según especificaciones de Proyecto.

| Código | Ud | Descripción | Rendimiento | Precio | Importe |
|---|---|---|---|---|---|
| mt37tpf435f | Ud | Material auxiliar para montaje y sujeción a la obra de las cañerías multicapa de polietileno reticulado/aluminio/polietileno (PE-X/Al/PE), con aislamiento térmico, "FITTINGS ESTÁNDAR", de 16 de diámetro exterior. (material) | 1.000 | 2.41 | 2.41 |
| mt37tpf035fg | m | Caño multicapa de polietileno reticulado/aluminio/polietileno (PE-X/Al/PE), de 16 mm de diámetro exterior y 2 mm de espesor, serie 4, clase 1-2-5/8 bar y clase 4/10 bar, suministrado en rollos, con aislamiento térmico de 6 mm de espesor y capa de protección, "FITTINGS ESTÁNDAR", según ISO 21003-2, con el precio incrementado el 30% en concepto de accesorios y piezas especiales. (material) | 1.000 | 62.73 | 62.73 |
| op00ato010 |  | Atornillador. | 1.000 | 0.00 | 0.00 |
| op00mar010 |  | Martillo. | 1.000 | 0.00 | 0.00 |
| op00tal010 |  | Taladro. | 1.000 | 0.00 | 0.00 |
| mo008 | h | Oficial plomero. (mano de obra) | 0.032 | 12241.03 | 391.71 |
| mo107 | h | Medio oficial plomero. (mano de obra) | 0.032 | 8888.07 | 284.42 |
| % | % | Herramientas | 2 % | 741.27 | 14.83 |
|  |  | Costes directos |  |  | 756.10 |
