# Llave de paso

- Propiedad del archivo: CYPE Ingenieros S.A.
- Formato: FIEBDC-3/2016
- Programa: Generador de precios de la construcción. CYPE Ingenieros, S.A.
- Fecha: 07/10/2024
- Ámbito geográfico: Argentina
- Divisa: ARS
- Costes indirectos: 3 %
- Gastos generales: 13 %
- Beneficio industrial: 6 %
- IVA: 21 %

## I Instalaciones

### IF Plomería

#### IFI Instalación interior

**IFI008** Ud Llave de paso.
Válvula de esfera, de latón, de 16 mm de diámetro, con mando de palanca de acero, "FITTINGS ESTÁNDAR".
Incluye: Replanteo. Conexión de la válvula a los caños. Comprobación de su correcto funcionamiento.
Criterio de cómputo de proyecto: Número de unidades previstas, según documentación gráfica de Proyecto.
Criterio de cómputo de obra: Se medirá el número de unidades realmente ejecutadas según especificaciones de Proyecto.

| Código | Ud | Descripción | Rendimiento | Precio | Importe |
|---|---|---|---|---|---|
| mt37avf430e | Ud | Válvula de esfera, de latón, de 16 mm de diámetro, con mando de palanca de acero, "FITTINGS ESTÁNDAR", sistema de unión por expansión, para cañería de polietileno reticulado (PEX). (material) | 1 | 251.08 | 251.080 |
| mt37www010 | Ud | Material auxiliar para instalaciones de plomería. (material) | 1 | 22.07 | 22.070 |
| mo008 | h | Oficial plomero. (mano de obra) | 0.117 | 33423.53 | 3910.553 |
| mo107 | h | Medio oficial plomero. (mano de obra) | 0.117 | 24268.44 | 2839.407 |
| % | % | Herramientas | 2 % | 7023.110 | 140.462 |
|  |  | Costes directos |  |  | 7163.572 |

## Recursos

**mt37avf430e** Ud Válvula de esfera
Datos técnicos: Coste energético 509.569 MJ; Emisión de CO2 34.281 kg
Residuos:
- embalaje: re150101 Envases de papel y cartón. (componente de residuo); rendimiento 0.072 kg; Código LER 15 01 01; Masa del elemento 1 kg; Volumen 0.001333 m3
