# Cañería para montante, colocada superficialmente

- Propiedad del archivo: CYPE Ingenieros S.A.
- Formato: FIEBDC-3/2016
- Programa: Generador de precios de la construcción. CYPE Ingenieros, S.A.
- Fecha: 07/10/2024
- Ámbito geográfico: Argentina
- Divisa: ARS
- Costes indirectos: 3 %
- Gastos generales: 13 %
- Beneficio industrial: 6 %
- IVA: 21 %

## I Instalaciones

### IF Plomería

#### IFM Montantes

**IFM005** m Cañería para montante, colocada superficialmente.
Cañería para montante de plomería, colocada superficialmente y fijada al paramento, formada por caño de polietileno reticulado (PE-Xa), "FITTINGS ESTÁNDAR", de 20 mm de diámetro exterior, serie 5, clase 1-2-5/6 bar y clase 4/8 bar, suministrado en rollos. Incluso material auxiliar para montaje y sujeción a la obra, accesorios y piezas especiales.
Incluye: Replanteo. Colocación y fijación de caños, accesorios y piezas especiales.
Criterio de cómputo de proyecto: Longitud medida según documentación gráfica de Proyecto.
Criterio de cómputo de obra: Se medirá la longitud realmente ejecutada según especificaciones de Proyecto.

| Código | Ud | Descripción | Rendimiento | Precio | Importe |
|---|---|---|---|---|---|
| mt37tpf400b | Ud | Material auxiliar para montaje y sujeción a la obra de las cañerías de polietileno reticulado (PE-Xa), "FITTINGS ESTÁNDAR", de 20 mm de diámetro exterior. (material) | 1 | 1.92 | 1.920 |
| mt37tpf010bd | m | Caño de polietileno reticulado (PE-Xa), "FITTINGS ESTÁNDAR", de 20 mm de diámetro exterior, serie 5, clase 1-2-5/6 bar y clase 4/8 bar, suministrado en rollos, según ISO 15875-2, con el precio incrementado el 15% en concepto de accesorios y piezas especiales. (material) | 1 | 44.22 | 44.220 |
| mo008 | h | Oficial plomero. (mano de obra) | 0.043 | 33423.53 | 1437.212 |
| mo107 | h | Medio oficial plomero. (mano de obra) | 0.043 | 24268.44 | 1043.543 |
| % | % | Herramientas | 2 % | 2526.895 | 50.538 |
|  |  | Costes directos |  |  | 2577.433 |

Residuos:
- colocación: mt37tpf010bd; factor de residuo 0.0275049

## Recursos

**mt37tpf010bd** m Caño de polietileno reticulado (PE-Xa)
Datos técnicos: Coste energético 9.979 MJ; Emisión de CO2 0.495 kg; Código LER 17 02 03; Masa del elemento 0.103 kg; Volumen 0.000172 m3
