# Cañería multicapa de polietileno resistente a la temperatura/aluminio/polietileno resistente a la temperatura (PE-RT/Al/PE-RT), preaislada térmicamente, "FITTINGS ESTÁNDAR"

- Propiedad del archivo: CYPE Ingenieros S.A.
- Formato: FIEBDC-3/2016
- Programa: Generador de precios de la construcción. CYPE Ingenieros, S.A.
- Fecha: 16/05/2024
- Ámbito geográfico: Argentina
- Divisa: ARS
- Costes indirectos: 3 %
- Gastos generales: 13 %
- Beneficio industrial: 6 %
- IVA: 21 %

## I Instalaciones

### IH Cañerías para fluidos

#### IHU Cañerías multicapa, preaisladas.

**IHU211** m Cañería multicapa de polietileno resistente a la temperatura/aluminio/polietileno resistente a la temperatura (PE-RT/Al/PE-RT), preaislada térmicamente, "FITTINGS ESTÁNDAR".
Cañería formada por caño multicapa de polietileno resistente a la temperatura/aluminio/polietileno resistente a la temperatura (PE-RT/Al/PE-RT), de 16 mm de diámetro exterior y 2 mm de espesor, serie 5, clase 1-2-4-5/6 bar, suministrado en rollos, con aislamiento térmico, de 6 mm de espesor y capa de protección, "FITTINGS ESTÁNDAR". Instalación en superficie. Incluso material auxiliar para montaje y sujeción a la obra, accesorios y piezas especiales.
Incluye: Replanteo. Colocación y fijación de caños, accesorios y piezas especiales.
Criterio de cómputo de proyecto: Longitud medida según documentación gráfica de Proyecto.
Criterio de cómputo de obra: Se medirá la longitud realmente ejecutada según especificaciones de Proyecto.

| Código | Ud | Descripción | Rendimiento | Precio | Importe |
|---|---|---|---|---|---|
| mt37tpf425e | Ud | Material auxiliar para montaje y sujeción a la obra de las cañerías multicapa de polietileno resistente a la temperatura/aluminio/polietileno resistente a la temperatura (PE-RT/Al/PE-RT), con aislamiento térmico, "FITTINGS ESTÁNDAR", de 16 de diámetro exterior. (material) | 1 | 2.4 | 2.400 |
| mt37tpf025eg | m | Caño multicapa de polietileno resistente a la temperatura/aluminio/polietileno resistente a la temperatura (PE-RT/Al/PE-RT), de 16 mm de diámetro exterior y 2 mm de espesor, serie 5, clase 1-2-4-5/6 bar, suministrado en rollos, con aislamiento térmico, de 6 mm de espesor y capa de protección, "FITTINGS ESTÁNDAR", según ISO 21003-2, con el precio incrementado el 30% en concepto de accesorios y piezas especiales. (material) | 1 | 62.41 | 62.410 |
| mo008 | h | Oficial plomero. (mano de obra) | 0.032 | 12241.03 | 391.713 |
| mo107 | h | Medio oficial plomero. (mano de obra) | 0.032 | 8888.07 | 284.418 |
| % | % | Herramientas | 2 % | 740.941 | 14.819 |
|  |  | Costes directos |  |  | 755.760 |
