# Llave de paso

- Propiedad del archivo: CYPE INGENIEROS, S.A.
- Formato: FIEBDC-3/2002
- Ámbito geográfico: Argentina
- Divisa: ARS
- Costes indirectos: 3.00 %
- Gastos generales: 13.00 %
- Beneficio industrial: 6.00 %
- IVA: 21.00 %

## I Instalaciones

### IF Plomería

#### IFI Instalación interior

**IFI008** Ud Llave de paso.
Válvula de esfera, de latón, de 16 mm de diámetro, con mando de palanca de acero, "FITTINGS ESTÁNDAR".
Incluye: Replanteo. Conexión de la válvula a los caños. Comprobación de su correcto funcionamiento.
Criterio de cómputo de proyecto: Número de unidades previstas, según documentación gráfica de Proyecto.
Criterio de cómputo de obra: Se medirá el número de unidades realmente ejecutadas según especificaciones de Proyecto.

| Código | Ud | Descripción | Rendimiento | Precio | Importe |
|---|---|---|---|---|---|
| mt37avf430e | Ud | Válvula de esfera, de latón, de 16 mm de diámetro, con mando de palanca de acero, "FITTINGS ESTÁNDAR", sistema de unión por expansión, para cañería de polietileno reticulado (PEX). (material) | 1.000 | 251.08 | 251.08 |
| mt37www010 | Ud | Material auxiliar para instalaciones de plomería. (material) | 1.000 | 22.07 | 22.07 |
| mo008 | h | Oficial plomero. (mano de obra) | 0.126 | 33423.53 | 4211.36 |
| mo107 | h | Medio oficial plomero. (mano de obra) | 0.126 | 24268.44 | 3057.82 |
| % | % | Herramientas | 2 % | 7542.33 | 150.85 |
|  |  | Costes directos |  |  | 7693.18 |
