# Cañería para montante, empotrada en la pared

- Propiedad del archivo: CYPE INGENIEROS, S.A.
- Formato: FIEBDC-3/2002
- Ámbito geográfico: Argentina
- Divisa: ARS
- Costes indirectos: 3.00 %
- Gastos generales: 13.00 %
- Beneficio industrial: 6.00 %
- IVA: 21.00 %

## I Instalaciones

### IF Plomería

#### IFM Montantes

**IFM006** m Cañería para montante, empotrada en la pared.
Cañería para montante de plomería, empotrada en la pared, formada por caño de acero galvanizado estirado sin soldadura, serie M, de 3/4" DN 20 mm de diámetro y 2,6 mm de espesor. Incluso material auxiliar para montaje y sujeción a la obra, accesorios y piezas especiales.
Criterio de valoración económica: El precio no incluye las ayudas de albañilería para instalaciones.
Incluye: Replanteo. Colocación y fijación de caños, accesorios y piezas especiales.
Criterio de cómputo de proyecto: Longitud medida según documentación gráfica de Proyecto.
Criterio de cómputo de obra: Se medirá la longitud realmente ejecutada según especificaciones de Proyecto.

| Código | Ud | Descripción | Rendimiento | Precio | Importe |
|---|---|---|---|---|---|
| mt08tag400c | Ud | Material auxiliar para montaje y sujeción a la obra de las cañerías de acero galvanizado, de 3/4" DN 20 mm. (material) | 0.400 | 7.97 | 3.19 |
| mt08tag015cd | m | Caño de acero galvanizado estirado sin soldadura, serie M, de 3/4" DN 20 mm de diámetro y 2,6 mm de espesor, con el precio incrementado el 15% en concepto de accesorios y piezas especiales. (material) | 1.000 | 183.28 | 183.28 |
| mt37wwt010e | m | Caño flexible corrugado de polipropileno, de 23 mm de diámetro, temperatura de trabajo de hasta 100°C, para señalización y protección mecánica y contra los agentes externos como yeso, cemento, cal, etc., de las cañerías de conducción para agua fría y agua caliente sanitaria (material) | 1.000 | 10.70 | 10.70 |
| mo008 | h | Oficial plomero. (mano de obra) | 0.292 | 33423.53 | 9759.67 |
| mo107 | h | Medio oficial plomero. (mano de obra) | 0.292 | 24268.44 | 7086.38 |
| % | % | Herramientas | 2 % | 17043.22 | 340.86 |
|  |  | Costes directos |  |  | 17384.08 |
