# Interruptor automático magnetotérmico, modular

- Propiedad del archivo: CYPE Ingenieros S.A.
- Formato: FIEBDC-3/2016
- Programa: Generador de precios de la construcción. CYPE Ingenieros, S.A.
- Fecha: 07/10/2024
- Ámbito geográfico: Argentina
- Divisa: ARS
- Costes indirectos: 3 %
- Gastos generales: 13 %
- Beneficio industrial: 6 %
- IVA: 21 %

## I Instalaciones

### IE Eléctricas

#### IEX Aparamenta

**IEX050** Ud Interruptor automático magnetotérmico, modular.
Interruptor automático magnetotérmico compacto, poder de corte 6 kA, curva C, bipolar (1P+N), intensidad nominal 2 A, EPC 61N C02 "GENERAL ELECTRIC", montaje sobre carril DIN. Totalmente montado, conexionado y probado.
Incluye: Montaje y conexionado del elemento.
Criterio de cómputo de proyecto: Número de unidades previstas, según documentación gráfica de Proyecto.
Criterio de cómputo de obra: Se medirá el número de unidades realmente ejecutadas según especificaciones de Proyecto.

| Código | Ud | Descripción | Rendimiento | Precio | Importe |
|---|---|---|---|---|---|
| mt35gee006aa | Ud | Interruptor automático magnetotérmico compacto, poder de corte 6 kA, curva C, bipolar (1P+N), intensidad nominal 2 A, EPC 61N C02 "GENERAL ELECTRIC", montaje sobre carril DIN. (material) | 1 | 76929.79 | 76929.790 |
| mo003 | h | Oficial electricista. (mano de obra) | 0.29 | 33423.53 | 9692.824 |
| % | % | Herramientas | 2 % | 86622.614 | 1732.452 |
|  |  | Costes directos |  |  | 88355.066 |

## Recursos

**mt35gee006aa** Ud Interruptor automático magnetotérmico compacto
Datos técnicos: Coste energético 11.759 MJ; Emisión de CO2 0.647 kg
Residuos:
- embalaje: re150101 Envases de papel y cartón. (componente de residuo); rendimiento 0.034 kg; Código LER 15 01 01; Masa del elemento 1 kg; Volumen 0.001333 m3
