# Aislamiento térmico por el interior de techos inclinados de estructura de madera, sobre espacio habitable. Sistema Vario "ISOVER"

- Propiedad del archivo: CYPE INGENIEROS, S.A.
- Formato: FIEBDC-3/2002
- Ámbito geográfico: Argentina
- Divisa: ARS
- Costes indirectos: 3.00 %
- Gastos generales: 13.00 %
- Beneficio industrial: 6.00 %
- IVA: 21.00 %

## N Aislamientos e impermeabilizaciones

### NA Aislamientos térmicos

#### NAN Techos inclinados

**NAN220** m² Aislamiento térmico por el interior de techos inclinados de estructura de madera, sobre espacio habitable. Sistema Vario "ISOVER".
Aislamiento térmico por el interior de techos inclinados de estructura de madera, sobre espacio habitable, con panel semirrígido de lana mineral, Geowall 37 "ISOVER", no revestido, de 120 mm de espesor, resistencia térmica 3,24 m²K/W, conductividad térmica 0,037 W/(mK). Incluso lámina de difusión variable de poliamida, con armadura de polipropileno, Vario KM Duplex UV "ISOVER", formada por un film de poliamida con un velo no tejido en su dorso, de 200 µm de espesor, cinta autoadhesiva Vario KB1 "ISOVER", para sellado de juntas y cartucho de sellador de juntas, Vario Double Fit "ISOVER", de 350 ml, para la estanqueidad periférica de barreras de vapor.
Incluye: Corte y preparación del aislamiento. Colocación del aislamiento. Colocación de la lámina para el control del vapor. Colocación de la cinta adhesiva. Aplicación del adhesivo de sellado.
Criterio de cómputo de proyecto: Superficie medida según documentación gráfica de Proyecto.
Criterio de cómputo de obra: Se medirá la superficie realmente ejecutada según especificaciones de Proyecto.

| Código | Ud | Descripción | Rendimiento | Precio | Importe |
|---|---|---|---|---|---|
| mt16lri010ho | m² | Panel semirrígido de lana mineral, Geowall 37 "ISOVER", no revestido, de 120 mm de espesor, resistencia térmica 3,24 m²K/W, conductividad térmica 0,037 W/(mK), coeficiente de absorción acústica medio 1 para una frecuencia de 500 Hz y Euroclase A1 de reacción al fuego. (material) | 1.050 | 4346.87 | 4564.21 |
| mt15qso010a | m² | Lámina de difusión variable de poliamida, con armadura de polipropileno, Vario KM Duplex UV "ISOVER", de 0,2 mm de espesor, de 0,3 a 5 m de espesor de aire equivalente frente a la difusión de vapor de agua, Euroclase E de reacción al fuego; suministrada en rollos de 1,50x50 m. (material) | 1.100 | 1599.33 | 1759.26 |
| mt15qso030a | m | Cinta autoadhesiva Vario KB1 "ISOVER", para sellado de juntas. (material) | 1.100 | 491.69 | 540.86 |
| mt15qso020a | Ud | Cartucho de sellador de juntas, Vario Double Fit "ISOVER", de 350 ml, para la estanqueidad periférica de barreras de vapor. (material) | 0.060 | 4161.00 | 249.66 |
| mo054 | h | Oficial montador de aislantes. (mano de obra) | 0.173 | 12241.03 | 2117.70 |
| mo101 | h | Medio oficial montador de aislantes. (mano de obra) | 0.232 | 8905.02 | 2065.96 |
| % | % | Herramientas | 2 % | 11297.65 | 225.95 |
|  |  | Costes directos |  |  | 11523.60 |
