# Aislamiento térmico por el exterior en fachada para sistemas ETICS

- Propiedad del archivo: CYPE INGENIEROS, S.A.
- Formato: FIEBDC-3/2002
- Ámbito geográfico: Argentina
- Divisa: ARS
- Costes indirectos: 3.00 %
- Gastos generales: 13.00 %
- Beneficio industrial: 6.00 %
- IVA: 21.00 %

## N Aislamientos e impermeabilizaciones

### NA Aislamientos térmicos

#### NAS Sistemas ETICS de aislamiento exterior de fachadas

**NAS010** m² Aislamiento térmico por el exterior en fachada para sistemas ETICS.
Aislamiento térmico por el exterior en fachada para sistemas ETICS, formado por panel rígido de poliestireno expandido, de superficie lisa y mecanizado lateral recto, de color blanco, de 30 mm de espesor, con resistencia al envejecimiento y permeable al vapor de agua, resistencia térmica 0,79 m²K/W, conductividad térmica 0,038 W/(mK), colocado a tope y fijado con mortero adhesivo y fijaciones mecánicas.
Criterio de valoración económica: El precio no incluye la capa de regularización ni la capa de acabado.
Incluye: Limpieza y preparación de la superficie soporte. Replanteo y corte del aislamiento. Aplicación del adhesivo. Colocación del aislamiento. Fijación del aislamiento. Resolución de puntos singulares.
Criterio de cómputo de proyecto: Superficie medida según documentación gráfica de Proyecto.
Criterio de cómputo de obra: Se medirá la superficie realmente ejecutada según especificaciones de Proyecto.

| Código | Ud | Descripción | Rendimiento | Precio | Importe |
|---|---|---|---|---|---|
| mt16aaa010 | kg | Mortero adhesivo para fijación de materiales aislantes. (material) | 4.000 | 75.86 | 303.44 |
| mt16pep010aa | m² | Panel rígido de poliestireno expandido, de superficie lisa y mecanizado lateral recto, de color blanco, de 30 mm de espesor, con resistencia al envejecimiento y permeable al vapor de agua, resistencia térmica 0,79 m²K/W, conductividad térmica 0,038 W/(mK), Euroclase E de reacción al fuego. (material) | 1.050 | 1901.39 | 1996.46 |
| mt16aaa021a | Ud | Tarugo de expansión y clavo de polipropileno, con aro de estanqueidad, para fijación mecánica de paneles aislantes. (material) | 6.000 | 32.15 | 192.90 |
| mo054 | h | Oficial montador de aislantes. (mano de obra) | 0.108 | 12241.03 | 1322.03 |
| mo101 | h | Medio oficial montador de aislantes. (mano de obra) | 0.108 | 8905.02 | 961.74 |
| % | % | Herramientas | 2 % | 4776.57 | 95.53 |
|  |  | Costes directos |  |  | 4872.10 |
