# Aislamiento acústico a ruido aéreo, en tabique de placas, con paneles entre montantes y láminas viscoelásticas entre placas

- Propiedad del archivo: CYPE INGENIEROS, S.A.
- Formato: FIEBDC-3/2002
- Ámbito geográfico: Argentina
- Divisa: ARS
- Costes indirectos: 3.00 %
- Gastos generales: 13.00 %
- Beneficio industrial: 6.00 %
- IVA: 21.00 %

## N Aislamientos e impermeabilizaciones

### NB Aislamientos acústicos

#### NBP Tabiques

**NBP022** m² Aislamiento acústico a ruido aéreo, en tabique de placas, con paneles entre montantes y láminas viscoelásticas entre placas.
Aislamiento acústico a ruido aéreo, en tabique de placas, realizado con lámina viscoelástica autoadhesiva de alta densidad, de 4 mm de espesor.
Incluye: Corte del aislamiento a colocar sobre la placa. Colocación del aislamiento en la placa ya montada.
Criterio de cómputo de proyecto: Superficie medida según documentación gráfica de Proyecto.
Criterio de cómputo de obra: Se medirá la superficie realmente ejecutada según especificaciones de Proyecto.

| Código | Ud | Descripción | Rendimiento | Precio | Importe |
|---|---|---|---|---|---|
| mt16npg030p | m² | Lámina viscoelástica autoadhesiva de alta densidad, de 4 mm de espesor; con 67 dB de índice global de reducción acústica, Rw. (material) | 2.100 | 3586.39 | 7531.42 |
| mo054 | h | Oficial montador de aislantes. (mano de obra) | 0.162 | 12241.03 | 1983.05 |
| mo101 | h | Medio oficial montador de aislantes. (mano de obra) | 0.162 | 8905.02 | 1442.61 |
| % | % | Herramientas | 2 % | 10957.08 | 219.14 |
|  |  | Costes directos |  |  | 11176.22 |
