# Aislamiento acústico a ruido aéreo, en tabique de placas, con paneles entre montantes y láminas viscoelásticas entre placas

- Propiedad del archivo: CYPE Ingenieros S.A.
- Formato: FIEBDC-3/2016
- Programa: Generador de precios de la construcción. CYPE Ingenieros, S.A.
- Fecha: 16/05/2024
- Ámbito geográfico: Argentina
- Divisa: ARS
- Costes indirectos: 3 %
- Gastos generales: 13 %
- Beneficio industrial: 6 %
- IVA: 21 %

## N Aislamientos e impermeabilizaciones

### NB Aislamientos acústicos

#### NBP Tabiques

**NBP022** m² Aislamiento acústico a ruido aéreo, en tabique de placas, con paneles entre montantes y láminas viscoelásticas entre placas.
Aislamiento acústico a ruido aéreo, en tabique de placas, realizado con panel rígido de lana mineral, Geowall 34 "ISOVER", no revestido, de 30 mm de espesor, resistencia térmica 0,85 m²K/W, conductividad térmica 0,034 W/(mK), colocado entre los montantes de la estructura portante.
Incluye: Corte del aislamiento a colocar entre los montantes. Colocación del aislamiento entre los montantes.
Criterio de cómputo de proyecto: Superficie medida según documentación gráfica de Proyecto.
Criterio de cómputo de obra: Se medirá la superficie realmente ejecutada según especificaciones de Proyecto.

| Código | Ud | Descripción | Rendimiento | Precio | Importe |
|---|---|---|---|---|---|
| mt16lri010so | m² | Panel rígido de lana mineral, Geowall 34 "ISOVER", no revestido, de 30 mm de espesor, resistencia térmica 0,85 m²K/W, conductividad térmica 0,034 W/(mK), coeficiente de absorción acústica medio 0,6 para una frecuencia de 500 Hz y Euroclase A1 de reacción al fuego. (material) | 1.05 | 2050.41 | 2152.931 |
| mo054 | h | Oficial montador de aislantes. (mano de obra) | 0.054 | 12241.03 | 661.016 |
| mo101 | h | Medio oficial montador de aislantes. (mano de obra) | 0.054 | 8905.02 | 480.871 |
| % | % | Herramientas | 2 % | 3294.818 | 65.896 |
|  |  | Costes directos |  |  | 3360.714 |

Residuos:
- colocación: mt16lri010so; factor de residuo 0.048

## Recursos

**mt16lri010so** m² Panel rígido de lana mineral
Datos técnicos: Coste energético 22.341 MJ; Emisión de CO2 1.539 kg; Código LER 17 06 04; Masa del elemento 1.6 kg; Volumen 0.002667 m3
Residuos:
- embalaje: re170203 Plástico. (componente de residuo); rendimiento 0.024 kg; Código LER 17 02 03; Masa del elemento 1 kg; Volumen 0.001667 m3
