# Aislamiento acústico a ruido aéreo, en tabique de placas, con paneles entre montantes y láminas viscoelásticas entre placas

- Propiedad del archivo: CYPE Ingenieros S.A.
- Formato: FIEBDC-3/2016
- Programa: Generador de precios de la construcción. CYPE Ingenieros, S.A.
- Fecha: 16/05/2024
- Ámbito geográfico: Argentina
- Divisa: ARS
- Costes indirectos: 3 %
- Gastos generales: 13 %
- Beneficio industrial: 6 %
- IVA: 21 %

## N Aislamientos e impermeabilizaciones

### NB Aislamientos acústicos

#### NBP Tabiques

**NBP022** m² Aislamiento acústico a ruido aéreo, en tabique de placas, con paneles entre montantes y láminas viscoelásticas entre placas.
Aislamiento acústico a ruido aéreo, en tabique de placas, realizado con panel semirrígido de lana mineral, Geowall 37 "ISOVER", no revestido, de 60 mm de espesor, resistencia térmica 1,62 m²K/W, conductividad térmica 0,037 W/(mK), colocado entre los montantes de la estructura portante; y lámina viscoelástica de alta densidad, de 2 mm de espesor, adherida entre las placas con adhesivo de cloropreno, de base solvente monocomponente.
Incluye: Corte del aislamiento a colocar entre los montantes. Colocación del aislamiento entre los montantes. Corte del aislamiento a colocar sobre la placa. Aplicación del adhesivo. Colocación del aislamiento en la placa ya montada.
Criterio de cómputo de proyecto: Superficie medida según documentación gráfica de Proyecto.
Criterio de cómputo de obra: Se medirá la superficie realmente ejecutada según especificaciones de Proyecto.

| Código | Ud | Descripción | Rendimiento | Precio | Importe |
|---|---|---|---|---|---|
| mt16lri010do | m² | Panel semirrígido de lana mineral, Geowall 37 "ISOVER", no revestido, de 60 mm de espesor, resistencia térmica 1,62 m²K/W, conductividad térmica 0,037 W/(mK), coeficiente de absorción acústica medio 0,8 para una frecuencia de 500 Hz y Euroclase A1 de reacción al fuego. (material) | 1.05 | 1845.37 | 1937.639 |
| mt16npg030a | m² | Lámina viscoelástica de alta densidad, de 2 mm de espesor; con 65 dB de índice global de reducción acústica, Rw. (material) | 2.1 | 1664.55 | 3495.555 |
| mt18dww020a | l | Adhesivo de cloropreno, de base solvente monocomponente. (material) | 0.3 | 78.69 | 23.607 |
| mo054 | h | Oficial montador de aislantes. (mano de obra) | 0.216 | 12241.03 | 2644.062 |
| mo101 | h | Medio oficial montador de aislantes. (mano de obra) | 0.216 | 8905.02 | 1923.484 |
| % | % | Herramientas | 2 % | 10024.347 | 200.487 |
|  |  | Costes directos |  |  | 10224.834 |

Residuos:
- colocación: mt16lri010do; factor de residuo 0.048
- colocación: mt16npg030a Lámina viscoelástica de alta densidad, de 2 mm de espesor; con 65 dB de índice global de reducción acústica, Rw; factor de residuo 0.07

## Recursos

**mt16lri010do** m² Panel semirrígido de lana mineral
Datos técnicos: Coste energético 34.941 MJ; Emisión de CO2 2.443 kg; Código LER 17 06 04; Masa del elemento 2.4 kg; Volumen 0.004 m3
Residuos:
- embalaje: re170203 Plástico. (componente de residuo); rendimiento 0.024 kg; Código LER 17 02 03; Masa del elemento 1 kg; Volumen 0.001667 m3

**mt16npg030a** m² Lámina viscoelástica de alta densidad, de 2 mm de espesor; con 65 dB de índice global de reducción acústica, Rw
Datos técnicos: Coste energético 132.944 MJ; Emisión de CO2 4.021 kg; Código LER 17 03 02; Masa del elemento 3.5 kg; Volumen 0.0035 m3
Residuos:
- embalaje: re170203 Plástico; rendimiento 0.05 kg
